# Màstil per a fixació d'antenes

- Propietat de l'arxiu: CYPE Ingenieros S.A.
- Format: FIEBDC-3/2016
- Programa: Generador de preus de la construcció. CYPE Ingenieros, S.A.
- Data: 30/07/2024
- Divisa: EUR
- Costos indirectes: 3 %
- IVA: 21 %

## I Instal·lacions

### IA Audiovisuals

#### IAA Xarxa de cables coaxials

**IAA031** U Màstil per a fixació d'antenes.
Màstil per a fixació de 3 antenes, de tub d'acer amb tractament anticorrosió, de 3 m d'altura, 40 mm de diàmetre i 2 mm de gruix. Inclús, ancoratges i quants accessoris siguin necessaris per a la seva correcta instal·lació.
Inclou: Replanteig. Muntatge.
Criteri d'amidament de projecte: Nombre d'unitats previstes, segons documentació gràfica de Projecte.
Criteri de mesura d'obra: Es mesurarà el nombre d'unitats realment executades segons especificacions de Projecte.

| Codi | Ut | Descripció | Rendiment | Preu | Import |
|---|---|---|---|---|---|
| mt40saf010hw | U | Màstil per a fixació d'antenes, de tub d'acer amb tractament anticorrosiu, de 3 m d'altura, 40 mm de diàmetre i 2 mm de gruix, unió per endoll. Inclús accessoris. (material) | 1 | 24.64 | 24.640 |
| mt40saf011r | U | Grapa d'ancoratge a obra en L per a màstil, per a col·locació en superfície, de 500 mm de longitud i 4 mm de gruix, amb abraçadora. (material) | 2 | 7.84 | 15.680 |
| mo001 | h | Oficial 1ª instal·lador de telecomunicacions. (mà d'obra) | 1.416 | 29.34 | 41.545 |
| mo056 | h | Ajudant instal·lador de telecomunicacions. (mà d'obra) | 1.416 | 25.25 | 35.754 |
| % | % | Costos directes complementaris | 2 % | 117.619 | 2.352 |
|  |  | Costos directes |  |  | 119.971 |

Residus:
- col·locació: mt40saf011r; factor de residu 0.02

## Recursos

**mt40saf010hw** U Màstil per a fixació d'antenes
Dades tècniques: Cost energètic 55.064 MJ; Emissió de CO2 2.882 kg
Residus:
- embalatge: re150101 Envasos de paper i cartró. (component de residu); rendiment 0.03 kg; Codi LER 15 01 01; Massa de l'element 1 kg; Volum 0.001333 m3

**mt40saf011r** U Grapa d'ancoratge a obra en L per a màstil
Dades tècniques: Cost energètic 14.316 MJ; Emissió de CO2 0.737 kg; Codi LER 17 04 05; Massa de l'element 1.21 kg; Volum 0.000576 m3
Residus:
- embalatge: re170203 Plàstic. (component de residu); rendiment 0.025 kg; Codi LER 17 02 03; Massa de l'element 1 kg; Volum 0.001667 m3
