# Antena per a recepció d'emissions de satèl·lit

- Propietat de l'arxiu: CYPE Ingenieros S.A.
- Format: FIEBDC-3/2016
- Programa: Generador de preus de la construcció. CYPE Ingenieros, S.A.
- Data: 17/06/2024
- Divisa: EUR
- Costos indirectes: 3 %
- IVA: 21 %

## I Instal·lacions

### IA Audiovisuals

#### IAA Xarxa de cables coaxials

**IAA036** U Antena per a recepció d'emissions de satèl·lit.
Antena parabòlica Off-Set fixa formada per reflector parabòlic, d'alumini, acabat amb pintura polièster color blanc, de 63 cm de diàmetre, amplada de banda de 10,7 a 12,75 GHz, amb convertidor LNB universal amb connector femella, tipus "F", de 58 dB de guany, amb les quatre combinacions de polaritat i banda (Ha, Hb, Va, Vb), grau de protecció IP66. Inclús ancoratges i quants accessoris siguin necessaris per a la seva correcta instal·lació.
Inclou: Replanteig. Muntatge, connexionat i comprovació del seu correcte funcionament.
Criteri d'amidament de projecte: Nombre d'unitats previstes, segons documentació gràfica de Projecte.
Criteri de mesura d'obra: Es mesurarà el nombre d'unitats realment executades segons especificacions de Projecte.

| Codi | Ut | Descripció | Rendiment | Preu | Import |
|---|---|---|---|---|---|
| mt40atv020a | U | Reflector parabòlic, d'alumini, acabat amb pintura polièster color blanc, de 63 cm de diàmetre, amplada de banda de 10,7 a 12,75 GHz. (material) | 1 | 41.55 | 41.550 |
| mt40atv025a | U | Convertidor LNB universal amb connector femella, tipus "F", de 58 dB de guany, amb les quatre combinacions de polaritat i banda (Ha, Hb, Va, Vb), grau de protecció IP66. (material) | 1 | 6.82 | 6.820 |
| mo001 | h | Oficial 1ª instal·lador de telecomunicacions. (mà d'obra) | 0.901 | 29.34 | 26.435 |
| mo056 | h | Ajudant instal·lador de telecomunicacions. (mà d'obra) | 0.901 | 25.25 | 22.750 |
| % | % | Costos directes complementaris | 2 % | 97.555 | 1.951 |
|  |  | Costos directes |  |  | 99.506 |

## Recursos

**mt40atv025a** U Convertidor LNB universal amb connector femella
Dades tècniques: Cost energètic 1.852 MJ; Emissió de CO2 0.119 kg
Residus:
- embalatge: re150101 Envasos de paper i cartró. (component de residu); rendiment 0.032 kg; Codi LER 15 01 01; Massa de l'element 1 kg; Volum 0.001333 m3
