# Equip de capçalera

- Propietat de l'arxiu: CYPE Ingenieros S.A.
- Format: FIEBDC-3/2016
- Programa: Generador de preus de la construcció. CYPE Ingenieros, S.A.
- Data: 17/06/2024
- Divisa: EUR
- Costos indirectes: 3 %
- IVA: 21 %

## I Instal·lacions

### IA Audiovisuals

#### IAA Xarxa de cables coaxials

**IAA040** U Equip de capçalera.
Equip de capçalera, format per: 9 amplificadors monocanal UHF, de 50 dB de guany; 1 amplificador multicanal UHF, de 50 dB de guany; 1 amplificador FM; 1 amplificador DAB, tots ells amb autoseparació en l'entrada i automescla en la sortida (ubicats en el RITS o RITU). Inclús font d'alimentació, suport, ponts d'interconnexió, càrregues resistives, repartidor, mescladors i quants accessoris siguin necessaris per a la seva correcta instal·lació.
Inclou: Muntatge, connexionat i comprovació del seu correcte funcionament.
Criteri d'amidament de projecte: Nombre d'unitats previstes, segons documentació gràfica de Projecte.
Criteri de mesura d'obra: Es mesurarà el nombre d'unitats realment executades segons especificacions de Projecte.

| Codi | Ut | Descripció | Rendiment | Preu | Import |
|---|---|---|---|---|---|
| mt40eaf010cb | U | Amplificador monocanal UHF, de 50 dB de guany, segons UNE-EN 50083-5. (material) | 9 | 75.66 | 680.940 |
| mt40eaf010fd | U | Amplificador multicanal UHF, per a amplificar fins a set canals adjacents, de 50 dB de guany, segons UNE-EN 50083-5. (material) | 1 | 74.59 | 74.590 |
| mt40eaf010ge | U | Amplificador FM, de 36 dB de guany, segons UNE-EN 50083-5. (material) | 1 | 58.2 | 58.200 |
| mt40eaf010lf | U | Amplificador DAB, de 50 dB de guany, segons UNE-EN 50083-5. (material) | 1 | 59.17 | 59.170 |
| mt40eaf045d | U | Font d'alimentació, de 2500 mA d'intensitat màxima a 12 Vcc de tensió. (material) | 1 | 117.64 | 117.640 |
| mt40eaf102d | U | Suport metàl·lic, amb capacitat per a 16 mòduls i font d'alimentació. (material) | 1 | 42.56 | 42.560 |
| mt40eaf110a | U | Pont d'interconnexió. (material) | 22 | 3.15 | 69.300 |
| mt40eaf100a | U | Càrrega resistiva de 75 Ohm, per a tanca. (material) | 4 | 2.55 | 10.200 |
| mt40irt024a | U | Repartidor de 5-2400 MHz de 2 sortides, de 57x49x26 mm, 3,9 dB de pèrdues d'inserció a 862 MHz i 5,1 dB de pèrdues d'inserció a 2150 MHz, amb connectors tipus "F". (material) | 1 | 3.01 | 3.010 |
| mt40irf024a | U | Mesclador de TV i FI, de 2 entrades, de 1,5 dB de pèrdues d'inserció de TV i 2,3 dB de pèrdues d'inserció de FI, amb connectors tipus "F". (material) | 2 | 6.65 | 13.300 |
| mo001 | h | Oficial 1ª instal·lador de telecomunicacions. (mà d'obra) | 2.831 | 29.34 | 83.062 |
| mo056 | h | Ajudant instal·lador de telecomunicacions. (mà d'obra) | 2.831 | 25.25 | 71.483 |
| % | % | Costos directes complementaris | 2 % | 1283.455 | 25.669 |
|  |  | Costos directes |  |  | 1309.124 |

## Recursos

**mt40eaf010cb** U Amplificador monocanal UHF, de 50 dB de guany, segons UNE-EN 50083-5
Dades tècniques: Cost energètic 0.133 MJ; Emissió de CO2 0.210 kg
Residus:
- embalatge: re150101 Envasos de paper i cartró. (component de residu); rendiment 0.247 kg; Codi LER 15 01 01; Massa de l'element 1 kg; Volum 0.001333 m3

**mt40eaf010fd** U Amplificador multicanal UHF, per a amplificar fins a set canals adjacents, de 50 dB de guany, segons UNE-EN 50083-5
Dades tècniques: Cost energètic 0.133 MJ; Emissió de CO2 0.210 kg
Residus:
- embalatge: re150101 Envasos de paper i cartró; rendiment 0.247 kg

**mt40eaf010ge** U Amplificador FM, de 36 dB de guany, segons UNE-EN 50083-5
Dades tècniques: Cost energètic 0.133 MJ; Emissió de CO2 0.210 kg
Residus:
- embalatge: re150101 Envasos de paper i cartró; rendiment 0.247 kg

**mt40eaf010lf** U Amplificador DAB, de 50 dB de guany, segons UNE-EN 50083-5
Dades tècniques: Cost energètic 0.133 MJ; Emissió de CO2 0.210 kg
Residus:
- embalatge: re150101 Envasos de paper i cartró; rendiment 0.247 kg

**mt40eaf045d** U Font d'alimentació, de 2500 mA d'intensitat màxima a 12 Vcc de tensió
Dades tècniques: Cost energètic 0.133 MJ; Emissió de CO2 0.210 kg
Residus:
- embalatge: re150101 Envasos de paper i cartró; rendiment 0.247 kg

**mt40eaf102d** U Suport metàl·lic, amb capacitat per a 16 mòduls i font d'alimentació
Dades tècniques: Cost energètic 0.133 MJ; Emissió de CO2 0.210 kg
Residus:
- embalatge: re150101 Envasos de paper i cartró; rendiment 0.247 kg

**mt40eaf100a** U Càrrega resistiva de 75 Ohm, per a tanca
Dades tècniques: Cost energètic 0.133 MJ; Emissió de CO2 0.210 kg
Residus:
- embalatge: re150101 Envasos de paper i cartró; rendiment 0.247 kg

**mt40irf024a** U Mesclador de TV i FI
Dades tècniques: Cost energètic 0.133 MJ; Emissió de CO2 0.210 kg
Residus:
- embalatge: re150101 Envasos de paper i cartró; rendiment 0.247 kg
