# Càrrega terminal

- Propietat de l'arxiu: CYPE Ingenieros S.A.
- Format: FIEBDC-3/2016
- Programa: Generador de preus de la construcció. CYPE Ingenieros, S.A.
- Data: 30/07/2024
- Divisa: EUR
- Costos indirectes: 3 %
- IVA: 21 %

## I Instal·lacions

### IA Audiovisuals

#### IAA Xarxa de cables coaxials

**IAA048** U Càrrega terminal.
Càrrega terminal de 75 Ohm, amb connector mascle, tipus "F", sense bloqueig del pas de corrent continu.
Inclou: Col·locació. Connexionat i comprovació del seu correcte funcionament.
Criteri d'amidament de projecte: Nombre d'unitats previstes, segons documentació gràfica de Projecte.
Criteri de mesura d'obra: Es mesurarà el nombre d'unitats realment executades segons especificacions de Projecte.

| Codi | Ut | Descripció | Rendiment | Preu | Import |
|---|---|---|---|---|---|
| mt40irt040a | U | Càrrega terminal de 75 Ohm, amb connector mascle, tipus "F", sense bloqueig del pas de corrent continu. (material) | 1 | 0.83 | 0.830 |
| mo001 | h | Oficial 1ª instal·lador de telecomunicacions. (mà d'obra) | 0.064 | 29.34 | 1.878 |
| mo056 | h | Ajudant instal·lador de telecomunicacions. (mà d'obra) | 0.064 | 25.25 | 1.616 |
| % | % | Costos directes complementaris | 2 % | 4.324 | 0.086 |
|  |  | Costos directes |  |  | 4.410 |
