# Atenuador

- Propietat de l'arxiu: CYPE Ingenieros S.A.
- Format: FIEBDC-3/2016
- Programa: Generador de preus de la construcció. CYPE Ingenieros, S.A.
- Data: 30/07/2024
- Divisa: EUR
- Costos indirectes: 3 %
- IVA: 21 %

## I Instal·lacions

### IA Audiovisuals

#### IAA Xarxa de cables coaxials

**IAA118** U Atenuador.
Atenuador regulable entre 0 i 20 dB, de zamak, per a banda de freqüències de 47 a 862 MHz, amb connector d'entrada mascle i connector de sortida femella, tipus "IEC", de 9,5 mm de diàmetre, amb pas de corrent continu.
Inclou: Col·locació. Connexionat i comprovació del seu correcte funcionament.
Criteri d'amidament de projecte: Nombre d'unitats previstes, segons documentació gràfica de Projecte.
Criteri de mesura d'obra: Es mesurarà el nombre d'unitats realment executades segons especificacions de Projecte.

| Codi | Ut | Descripció | Rendiment | Preu | Import |
|---|---|---|---|---|---|
| mt40irt032a | U | Atenuador regulable entre 0 i 20 dB, de zamak, per a banda de freqüències de 47 a 862 MHz, amb connector d'entrada mascle i connector de sortida femella, tipus "IEC", de 9,5 mm de diàmetre, amb pas de corrent continu. (material) | 1 | 18.67 | 18.670 |
| mo001 | h | Oficial 1ª instal·lador de telecomunicacions. (mà d'obra) | 0.064 | 29.34 | 1.878 |
| mo056 | h | Ajudant instal·lador de telecomunicacions. (mà d'obra) | 0.064 | 25.25 | 1.616 |
| % | % | Costos directes complementaris | 2 % | 22.164 | 0.443 |
|  |  | Costos directes |  |  | 22.607 |

## Recursos

**mt40irt032a** U Atenuador regulable entre 0 i 20 dB
Dades tècniques: Cost energètic 1.870 MJ; Emissió de CO2 0.184 kg
Residus:
- embalatge: re150101 Envasos de paper i cartró. (component de residu); rendiment 0.072 kg; Codi LER 15 01 01; Massa de l'element 1 kg; Volum 0.001333 m3
