# Porter electrònic col·lectiu

- Propietat de l'arxiu: CYPE Ingenieros S.A.
- Format: FIEBDC-3/2016
- Programa: Generador de preus de la construcció. CYPE Ingenieros, S.A.
- Data: 30/07/2024
- Divisa: EUR
- Costos indirectes: 3 %
- IVA: 21 %

## I Instal·lacions

### IA Audiovisuals

#### IAV Interfonia i vídeo

**IAV021** U Porter electrònic col·lectiu.
Instal·lació de porter electrònic convencional per 10 habitatges compost de: placa exterior del carrer convencional amb 10 polsadors de trucada, tancament superior i inferior, alimentador i 10 telèfons. Inclús, obreportes, visera, cablejat i caixes.
Criteri de valoració econòmica: El preu no inclou les ajudes de paleta per a instal·lacions.
Inclou: Replanteig i traçat. Col·locació i fixació de tubs i caixes. Estesa de cables. Muntatge, connexionat i comprovació del seu correcte funcionament.
Criteri d'amidament de projecte: Nombre d'unitats previstes, segons documentació gràfica de Projecte.
Criteri de mesura d'obra: Es mesurarà el nombre d'unitats realment executades segons especificacions de Projecte.

| Codi | Ut | Descripció | Rendiment | Preu | Import |
|---|---|---|---|---|---|
| mt35aia010b | m | Tub corbable de PVC, corrugat, de color negre, de 20 mm de diàmetre nominal, per a canalització encastada en obra de fàbrica (parets i sostres). Resistència a la compressió 320 N, resistència a l'impacte 1 joule, temperatura de treball -5°C fins 60°C, amb grau de protecció IP545 segons UNE 20324, no propagador de la flama. Segons UNE-EN 61386-1 i UNE-EN 61386-22. (material) | 17 | 0.42 | 7.140 |
| mt40pga010 | m | Cable format per conductors de coure flexible de 8x0,22 mm², amb aïllament de PVC i beina exterior de PVC blanc. (material) | 16 | 0.45 | 7.200 |
| mt40pea030c | m | Cable paral·lel format per conductors de coure de 2x1,0 mm². Segons UNE 21031. (material) | 7 | 0.82 | 5.740 |
| mt40pge030f | U | Equip de porter electrònic compost per mòdul compacte per a àudio amb 10 polsadors de trucada en dues columnes, mòdul de so, tancament superior i inferior, caixa d'encastar font d'alimentació i 10 telèfons amb trucada electrònica. (material) | 1 | 350.48 | 350.480 |
| mt40pga062b | U | Visera, per a mòdul compacte. (material) | 1 | 31.57 | 31.570 |
| mt40pga050a | U | Obreportes elèctric de corrent alterna. (material) | 1 | 17.78 | 17.780 |
| mo003 | h | Oficial 1ª electricista. (mà d'obra) | 25.351 | 29.34 | 743.798 |
| mo102 | h | Ajudant electricista. (mà d'obra) | 25.351 | 25.25 | 640.113 |
| % | % | Costos directes complementaris | 2 % | 1803.821 | 36.076 |
|  |  | Costos directes |  |  | 1839.897 |

Residus:
- col·locació: mt35aia010b; factor de residu 0.0275
- col·locació: mt40pga010 Cable format per conductors de coure flexible de 8x0,22 mm², amb aïllament de PVC i beina exterior de PVC blanc; factor de residu 0.0164968
- col·locació: mt40pea030c Cable paral·lel format per conductors de coure de 2x1,0 mm². Segons UNE 21031; factor de residu 0.0165169

## Recursos

**mt35aia010b** m Tub corbable de PVC
Dades tècniques: Cost energètic 15.501 MJ; Emissió de CO2 0.770 kg; Codi LER 17 02 03; Massa de l'element 0.16 kg; Volum 0.000267 m3

**mt40pga010** m Cable format per conductors de coure flexible de 8x0,22 mm², amb aïllament de PVC i beina exterior de PVC blanc
Dades tècniques: Cost energètic 0.614 MJ; Emissió de CO2 0.066 kg; Codi LER 17 04 11; Massa de l'element 0.0157 kg; Volum 0.00001 m3
Residus:
- embalatge: re150101 Envasos de paper i cartró. (component de residu); rendiment 0.065 kg; Codi LER 15 01 01; Massa de l'element 1 kg; Volum 0.001333 m3

**mt40pea030c** m Cable paral·lel format per conductors de coure de 2x1,0 mm². Segons UNE 21031
Dades tècniques: Cost energètic 0.691 MJ; Emissió de CO2 0.068 kg; Codi LER 17 04 11; Massa de l'element 0.0178 kg; Volum 0.000012 m3
Residus:
- embalatge: re150101 Envasos de paper i cartró; rendiment 0.065 kg

**mt40pge030f** U Equip de porter electrònic compost per mòdul compacte per a àudio amb 10 polsadors de trucada en dues columnes
Dades tècniques: Cost energètic 395.429 MJ; Emissió de CO2 19.706 kg
Residus:
- embalatge: re150101 Envasos de paper i cartró; rendiment 0.288 kg

**mt40pga062b** U Visera, per a mòdul compacte
Dades tècniques: Cost energètic 0.133 MJ; Emissió de CO2 0.210 kg
Residus:
- embalatge: re150101 Envasos de paper i cartró; rendiment 0.247 kg

**mt40pga050a** U Obreportes elèctric de corrent alterna
Dades tècniques: Cost energètic 2.890 MJ; Emissió de CO2 0.209 kg
Residus:
- embalatge: re150101 Envasos de paper i cartró; rendiment 0.072 kg
