# Derivació per a línia frigorífica de líquid i de gas

- Propietat de l'arxiu: CYPE Ingenieros S.A.
- Format: FIEBDC-3/2016
- Programa: Generador de preus de la construcció. CYPE Ingenieros, S.A.
- Data: 17/06/2024
- Divisa: EUR
- Costos indirectes: 3 %
- IVA: 21 %

## I Instal·lacions

### IB Sistemes de climatització

#### IBB Sistema VRF (Bosch)

**IBB510** U Derivació per a línia frigorífica de líquid i de gas.
Derivació per a línia frigorífica formada per caixa de distribució, per a la línia de líquid i la línia de gas, de 4 sortides per línia, model MBB04 "BOSCH".
Inclou: Connexionat.
Criteri d'amidament de projecte: Nombre d'unitats previstes, segons documentació gràfica de Projecte.
Criteri de mesura d'obra: Es mesurarà el nombre d'unitats realment executades segons especificacions de Projecte.

| Codi | Ut | Descripció | Rendiment | Preu | Import |
|---|---|---|---|---|---|
| mt42bos511a | U | Caixa de distribució, per a la línia de líquid i la línia de gas, de 4 sortides per línia, model MBB04 "BOSCH". (material) | 1 | 325 | 325.000 |
| mo005 | h | Oficial 1ª instal·lador de climatització. (mà d'obra) | 0.643 | 29.34 | 18.866 |
| mo104 | h | Ajudant instal·lador de climatització. (mà d'obra) | 0.643 | 25.25 | 16.236 |
| % | % | Costos directes complementaris | 2 % | 360.102 | 7.202 |
|  |  | Costos directes |  |  | 367.304 |
