# Cable bus de comunicacions

- Propietat de l'arxiu: CYPE Ingenieros S.A.
- Format: FIEBDC-3/2016
- Programa: Generador de preus de la construcció. CYPE Ingenieros, S.A.
- Data: 17/06/2024
- Divisa: EUR
- Costos indirectes: 3 %
- IVA: 21 %

## I Instal·lacions

### IB Sistemes de climatització

#### IBF Sistema VRF (Fujitsu)

**IBF550** m Cable bus de comunicacions.
Cable bus de comunicacions, tetrapolar, de 5,4 mm de diàmetre exterior, model AWG22 100 "FUJITSU", amb aïllament de PVC, no propagador de la flama, subministrat en rotllos de 100 m.
Criteri de valoració econòmica: El preu no inclou la canalització.
Inclou: Estesa del cable. Connexionat.
Criteri d'amidament de projecte: Longitud mesurada segons documentació gràfica de Projecte.
Criteri de mesura d'obra: Es mesurarà la longitud realment executada segons especificacions de Projecte.

| Codi | Ut | Descripció | Rendiment | Preu | Import |
|---|---|---|---|---|---|
| mt42fuj910a | m | Cable bus de comunicacions, tetrapolar, de 5,4 mm de diàmetre exterior, model AWG22 100 "FUJITSU", amb aïllament de PVC, no propagador de la flama, subministrat en rotllos de 100 m (material) | 1 | 0.7 | 0.700 |
| mo005 | h | Oficial 1ª instal·lador de climatització. (mà d'obra) | 0.064 | 29.34 | 1.878 |
| mo104 | h | Ajudant instal·lador de climatització. (mà d'obra) | 0.064 | 25.25 | 1.616 |
| % | % | Costos directes complementaris | 2 % | 4.194 | 0.084 |
|  |  | Costos directes |  |  | 4.278 |

Residus:
- col·locació: mt42fuj910a; factor de residu 0.0165111

## Recursos

**mt42fuj910a** m Cable bus de comunicacions
Dades tècniques: Cost energètic 1.694 MJ; Emissió de CO2 0.087 kg; Codi LER 17 04 11; Massa de l'element 0.045 kg; Volum 0.00003 m3
Residus:
- embalatge: re150101 Envasos de paper i cartró. (component de residu); rendiment 0.065 kg; Codi LER 15 01 01; Massa de l'element 1 kg; Volum 0.001333 m3
