# Control centralitzat

- Propietat de l'arxiu: CYPE Ingenieros S.A.
- Format: FIEBDC-3/2016
- Programa: Generador de preus de la construcció. CYPE Ingenieros, S.A.
- Data: 28/05/2025
- Divisa: EUR
- Costos indirectes: 3 %
- IVA: 21 %

## I Instal·lacions

### IB Sistemes de climatització

#### IBG Sistema VRF (LG)

**IBG200** U Control centralitzat.
Control centralitzat d'instal·lacions de climatització, model AC EZ PQCSZ250S0 "LG", dimensions 190x120x20 mm, per a un màxim de 32 unitats interiors, distribuïdes en 2 grups, amb un màxim de 16 unitats interiors per grup, amb funcions de control individual, per grup i global de l'arrencada i aturada, limitació de l'ús dels comandaments de control remot individuals, temperatura de consigna, velocitat del ventilador i programació setmanal. Accessoris: comptador elèctric de fins a 128 unitats interiors d'aire condicionat, model PPWRDB000.
Criteri de valoració econòmica: El preu no inclou la canalització ni el cablejat elèctric d'alimentació.
Inclou: Replanteig. Col·locació i fixació. Col·locació i fixació dels accessoris. Connexionat.
Criteri d'amidament de projecte: Nombre d'unitats previstes, segons documentació gràfica de Projecte.
Criteri de mesura d'obra: Es mesurarà el nombre d'unitats realment executades segons especificacions de Projecte.

| Codi | Ut | Descripció | Rendiment | Preu | Import |
|---|---|---|---|---|---|
| mt42lgc046a | U | Control centralitzat d'instal·lacions de climatització, model AC EZ PQCSZ250S0 "LG", dimensions 190x120x20 mm, per a un màxim de 32 unitats interiors, distribuïdes en 2 grups, amb un màxim de 16 unitats interiors per grup, amb funcions de control individual, per grup i global de l'arrencada i aturada, limitació de l'ús dels comandaments de control remot individuals, temperatura de consigna, velocitat del ventilador i programació setmanal. (material) | 1 | 1122 | 1122.000 |
| mt42lgc069a | U | Comptador elèctric de fins a 128 unitats interiors d'aire condicionat, model PPWRDB000 "LG", amb 2 conectores para vatímetro. (material) | 1 | 2472 | 2472.000 |
| mo005 | h | Oficial 1ª instal·lador de climatització. (mà d'obra) | 1.287 | 30.63 | 39.421 |
| mo104 | h | Ajudant instal·lador de climatització. (mà d'obra) | 1.287 | 26.36 | 33.925 |
| % | % | Costos directes complementaris | 2 % | 3667.346 | 73.347 |
|  |  | Costos directes |  |  | 3740.693 |
