# Cable bus de comunicacions

- Propietat de l'arxiu: CYPE Ingenieros S.A.
- Format: FIEBDC-3/2016
- Programa: Generador de preus de la construcció. CYPE Ingenieros, S.A.
- Data: 30/07/2024
- Divisa: EUR
- Costos indirectes: 3 %
- IVA: 21 %

## I Instal·lacions

### IB Sistemes de climatització

#### IBL Sistema VRF (Mitsubishi Electric)

**IBL695** m Cable bus de comunicacions.
Cable bus de comunicacions, apantallat, de 2 fils, de 1,5 mm² de secció per fil.
Criteri de valoració econòmica: El preu no inclou la canalització.
Inclou: Estesa del cable. Connexionat.
Criteri d'amidament de projecte: Longitud mesurada segons documentació gràfica de Projecte.
Criteri de mesura d'obra: Es mesurarà la longitud realment executada segons especificacions de Projecte.

| Codi | Ut | Descripció | Rendiment | Preu | Import |
|---|---|---|---|---|---|
| mt42mee750a | m | Cable bus de comunicacions, apantallat, de 2 fils, de 1,5 mm² de secció per fil. (material) | 1 | 8 | 8.000 |
| mo005 | h | Oficial 1ª instal·lador de climatització. (mà d'obra) | 0.064 | 29.34 | 1.878 |
| mo104 | h | Ajudant instal·lador de climatització. (mà d'obra) | 0.064 | 25.25 | 1.616 |
| % | % | Costos directes complementaris | 2 % | 11.494 | 0.230 |
|  |  | Costos directes |  |  | 11.724 |

Residus:
- col·locació: mt42mee750a Cable bus de comunicacions, apantallat, de 2 fils, de 1,5 mm² de secció per fil; factor de residu 0.011

## Recursos

**mt42mee750a** m Cable bus de comunicacions, apantallat, de 2 fils, de 1,5 mm² de secció per fil
Dades tècniques: Cost energètic 3.360 MJ; Emissió de CO2 0.130 kg; Codi LER 17 04 11; Massa de l'element 0.09 kg; Volum 0.00006 m3
Residus:
- embalatge: re150101 Envasos de paper i cartró. (component de residu); rendiment 0.078 kg; Codi LER 15 01 01; Massa de l'element 1 kg; Volum 0.001333 m3
