# Control centralitzat

- Propietat de l'arxiu: CYPE Ingenieros S.A.
- Format: FIEBDC-3/2016
- Programa: Generador de preus de la construcció. CYPE Ingenieros, S.A.
- Data: 17/06/2024
- Divisa: EUR
- Costos indirectes: 3 %
- IVA: 21 %

## I Instal·lacions

### IB Sistemes de climatització

#### IBP Sistema VRF (Toshiba)

**IBP530** U Control centralitzat.
Control remot central amb pantalla tàctil capacitiva de 12,1", per a control de fins a 512 unitats interiors d'aire condicionat connectades a una xarxa TCC-Link, model BMS-CT5121E "TOSHIBA", de 255x323x49 mm, amb connexió a interfície amb entrades i sortides digitals per alarmes de foc, contactes de finestra i altres, restricció de nivells de llibertat al comandament individual des del central, control d'arrencada i parada, gestió central i local, ajust de temperatura, mode de funcionament (refrigeració, calefacció o ventilació), programació horària individual setmanal amb dies especials, històric d'alarmes i funcions d'estalvi i monitoratge d'energia. Accessoris: adaptador per a connexió de control remot central BMS-CT5121E amb la xarxa TCC-Link, model BMS-IFLSV4E; adaptador per a permetre el monitoratge del consum d'energia d'el control remot central BMS-CT5121E, model BMS-IFWH5E.
Criteri de valoració econòmica: El preu no inclou la canalització ni el cablejat elèctric d'alimentació.
Inclou: Replanteig. Col·locació i fixació. Col·locació i fixació dels accessoris. Connexionat.
Criteri d'amidament de projecte: Nombre d'unitats previstes, segons documentació gràfica de Projecte.
Criteri de mesura d'obra: Es mesurarà el nombre d'unitats realment executades segons especificacions de Projecte.

| Codi | Ut | Descripció | Rendiment | Preu | Import |
|---|---|---|---|---|---|
| mt42tsb680a | U | Control remot central amb pantalla tàctil capacitiva de 12,1", per a control de fins a 512 unitats interiors d'aire condicionat connectades a una xarxa TCC-Link, model BMS-CT5121E "TOSHIBA", de 255x323x49 mm, amb connexió a interfície amb entrades i sortides digitals per alarmes de foc, contactes de finestra i altres, restricció de nivells de llibertat al comandament individual des del central, control d'arrencada i parada, gestió central i local, ajust de temperatura, mode de funcionament (refrigeració, calefacció o ventilació), programació horària individual setmanal amb dies especials, històric d'alarmes i funcions d'estalvi i monitoratge d'energia. (material) | 1 | 7543 | 7543.000 |
| mt42tsb004a | U | Adaptador per a connexió de control remot central BMS-CT5121E amb la xarxa TCC-Link, model BMS-IFLSV4E "TOSHIBA". (material) | 1 | 1428 | 1428.000 |
| mt42tsb006a | U | Adaptador per a permetre el monitoratge del consum d'energia d'el control remot central BMS-CT5121E, model BMS-IFWH5E "TOSHIBA". (material) | 1 | 1169 | 1169.000 |
| mo005 | h | Oficial 1ª instal·lador de climatització. (mà d'obra) | 1.287 | 29.34 | 37.761 |
| mo104 | h | Ajudant instal·lador de climatització. (mà d'obra) | 1.287 | 25.25 | 32.497 |
| % | % | Costos directes complementaris | 2 % | 10210.258 | 204.205 |
|  |  | Costos directes |  |  | 10414.463 |
