# Unitat exterior d'aire condicionat de condensació per aigua, per a sistema VRF

- Propietat de l'arxiu: CYPE Ingenieros S.A.
- Format: FIEBDC-3/2016
- Programa: Generador de preus de la construcció. CYPE Ingenieros, S.A.
- Data: 17/06/2024
- Divisa: EUR
- Costos indirectes: 3 %
- IVA: 21 %

## I Instal·lacions

### IB Sistemes de climatització

#### IBW Sistema VRF (Mitsubishi Heavy Industries)

**IBW352** U Unitat exterior d'aire condicionat de condensació per aigua, per a sistema VRF.
Combinació de dues unitats exteriors d'aire condicionat, sistema aigua-aire multi-split KXZW amb cabal variable de refrigerant, control de temperatura variable de refrigerant VTCC, bomba de calor, per a gas R-410A, alimentació trifàsica (400V/50Hz), model FDC670KXZWE1 "MITSUBISHI HEAVY INDUSTRIES", formada per dues unitats model FDC335KXZWE1, potència frigorífica nominal 67 kW (temperatura d'entrada de l'aigua 30°C, temperatura de bulb humit de l'aire interior 19°C), consum elèctric nominal en refrigeració 16,3 kW, potència calorífica nominal 75 kW (temperatura d'entrada de l'aigua 20°C, temperatura de bulb sec de l'aire interior 20°C), consum elèctric nominal en calefacció 12,6 kW, de 1100x780x550 mm, 370 kg, nivell sonor 55 dBA, rang de capacitat connectable entre el 50 i el 150% i vàlvula d'expansió electrònica. Inclús elements antivibratoris de terra.
Criteri de valoració econòmica: El preu no inclou la canalització ni el cablejat elèctric d'alimentació.
Inclou: Replanteig. Col·locació i fixació. Connexió a les línies frigorífiques. Connexió a la xarxa de conducció d'aigua. Connexió a la xarxa elèctrica. Connexió a la xarxa de desguàs. Posada en marxa.
Criteri d'amidament de projecte: Nombre d'unitats previstes, segons documentació gràfica de Projecte.
Criteri de mesura d'obra: Es mesurarà el nombre d'unitats realment executades segons especificacions de Projecte.

| Codi | Ut | Descripció | Rendiment | Preu | Import |
|---|---|---|---|---|---|
| mt42mhi381e | U | Combinació de dues unitats exteriors d'aire condicionat, sistema aigua-aire multi-split KXZW amb cabal variable de refrigerant, control de temperatura variable de refrigerant VTCC, bomba de calor, per a gas R-410A, alimentació trifàsica (400V/50Hz), model FDC670KXZWE1 "MITSUBISHI HEAVY INDUSTRIES", formada per dues unitats model FDC335KXZWE1, potència frigorífica nominal 67 kW (temperatura d'entrada de l'aigua 30°C, temperatura de bulb humit de l'aire interior 19°C), consum elèctric nominal en refrigeració 16,3 kW, potència calorífica nominal 75 kW (temperatura d'entrada de l'aigua 20°C, temperatura de bulb sec de l'aire interior 20°C), consum elèctric nominal en calefacció 12,6 kW, de 1100x780x550 mm, 370 kg, nivell sonor 55 dBA, rang de capacitat connectable entre el 50 i el 150% i vàlvula d'expansió electrònica. (material) | 1 | 42437 | 42437.000 |
| mt42www080 | U | Kit d'amortidors antivibració de terra, format per quatre amortidors de cautxú, amb els seus cargols, rosques i volanderes corresponents. (material) | 2 | 8 | 16.000 |
| mt42mhi531a | U | Kit de distribució de línia frigorífica per a gas R-410A, per a combinació de 2 unitats exteriors, sistema aire-aire multi-split amb cabal variable de refrigerant, model KIT-BM-DOS-2A-1 "MITSUBISHI HEAVY INDUSTRIES", format per dos junts, un per a la línia de líquid i un altre per a la línia de gas. (material) | 1 | 283 | 283.000 |
| mo005 | h | Oficial 1ª instal·lador de climatització. (mà d'obra) | 10.102 | 29.34 | 296.393 |
| mo104 | h | Ajudant instal·lador de climatització. (mà d'obra) | 10.102 | 25.25 | 255.076 |
| % | % | Costos directes complementaris | 2 % | 43287.469 | 865.749 |
|  |  | Costos directes |  |  | 44153.218 |

## Recursos

**mt42mhi381e** U Combinació de dues unitats exteriors d'aire condicionat
Dades tècniques: Cost energètic 16994.998 MJ; Emissió de CO2 1163.052 kg
Residus:
- embalatge: re150101 Envasos de paper i cartró. (component de residu); rendiment 0.18 kg; Codi LER 15 01 01; Massa de l'element 1 kg; Volum 0.001333 m3
- embalatge: re170203 Plàstic. (component de residu); rendiment 0.09 kg; Codi LER 17 02 03; Massa de l'element 1 kg; Volum 0.001667 m3
