# Unitat interior d'aire condicionat, de casset, per a sistema VRF R32

- Propietat de l'arxiu: CYPE Ingenieros S.A.
- Format: FIEBDC-3/2016
- Programa: Generador de preus de la construcció. CYPE Ingenieros, S.A.
- Data: 30/07/2024
- Divisa: EUR
- Costos indirectes: 3 %
- IVA: 21 %

## I Instal·lacions

### IB Sistemes de climatització

#### IBW Sistema VRF (Mitsubishi Heavy Industries)

**IBW115** U Unitat interior d'aire condicionat, de casset, per a sistema VRF R32.
Unitat interior d'aire condicionat, de casset de 4 vies, sistema aire-aire multi-split amb cabal variable de refrigerant, per a gas R-32, alimentació monofàsica (230V/50Hz), model FDT28KXZE1-W "MITSUBISHI HEAVY INDUSTRIES", potència frigorífica total 2,8 kW (temperatura de bulb humit de l'aire interior 19°C, temperatura de bulb sec de l'aire exterior 35°C), potència calorífica 3,2 kW (temperatura de bulb sec de l'aire interior 20°C, temperatura de bulb humit de l'aire exterior 6°C), consum elèctric en refrigeració 40 W, consum elèctric en calefacció 40 W, nivell sonor (velocitat baixa) 28 dBA, cabal d'aire 1200 m³/h, de 236x840x840 mm i 20 kg, panell decoratiu de color blanc, model T-PSA-5BW-E de 35x950x950 mm i 5 kg, amb vàlvula d'expansió electrònica, filtre, presa encunyada per a aire exterior, kit de muntatge, bomba i mànega de drenatge, control sense fil, model RCN-T5BW-E2. Inclús elements per a suspensió del sostre.
Criteri de valoració econòmica: El preu no inclou la canalització ni el cablejat elèctric d'alimentació.
Inclou: Replanteig. Col·locació i fixació. Connexió a les línies frigorífiques. Connexió a la xarxa elèctrica. Connexió a la xarxa de desguàs. Posada en marxa.
Criteri d'amidament de projecte: Nombre d'unitats previstes, segons documentació gràfica de Projecte.
Criteri de mesura d'obra: Es mesurarà el nombre d'unitats realment executades segons especificacions de Projecte.

| Codi | Ut | Descripció | Rendiment | Preu | Import |
|---|---|---|---|---|---|
| mt42mhi027aa | U | Unitat interior d'aire condicionat, de casset de 4 vies, sistema aire-aire multi-split amb cabal variable de refrigerant, per a gas R-32, alimentació monofàsica (230V/50Hz), model FDT28KXZE1-W "MITSUBISHI HEAVY INDUSTRIES", potència frigorífica total 2,8 kW (temperatura de bulb humit de l'aire interior 19°C, temperatura de bulb sec de l'aire exterior 35°C), potència calorífica 3,2 kW (temperatura de bulb sec de l'aire interior 20°C, temperatura de bulb humit de l'aire exterior 6°C), consum elèctric en refrigeració 40 W, consum elèctric en calefacció 40 W, nivell sonor (velocitat baixa) 28 dBA, cabal d'aire 1200 m³/h, de 236x840x840 mm i 20 kg, panell decoratiu de color blanc, model T-PSA-5BW-E de 35x950x950 mm i 5 kg, amb vàlvula d'expansió electrònica, filtre, presa encunyada per a aire exterior, kit de muntatge, bomba i mànega de drenatge. (material) | 1 | 1906 | 1906.000 |
| mt42www090 | U | Kit de suports per a suspensió del sostre, format per quatre varetes roscades d'acer galvanitzat, amb els seus tacs, rosques i volanderes corresponents. (material) | 1 | 22 | 22.000 |
| mt42mhi520f | U | Control sense fil, model RCN-T5BW-E2 "MITSUBISHI HEAVY INDUSTRIES". (material) | 1 | 307 | 307.000 |
| mo005 | h | Oficial 1ª instal·lador de climatització. (mà d'obra) | 1.287 | 29.34 | 37.761 |
| mo104 | h | Ajudant instal·lador de climatització. (mà d'obra) | 1.287 | 25.25 | 32.497 |
| % | % | Costos directes complementaris | 2 % | 2305.258 | 46.105 |
|  |  | Costos directes |  |  | 2351.363 |

## Recursos

**mt42mhi027aa** U Unitat interior d'aire condicionat
Dades tècniques: Cost energètic 926.988 MJ; Emissió de CO2 63.422 kg
Residus:
- embalatge: re150101 Envasos de paper i cartró. (component de residu); rendiment 0.18 kg; Codi LER 15 01 01; Massa de l'element 1 kg; Volum 0.001333 m3
- embalatge: re170203 Plàstic. (component de residu); rendiment 0.09 kg; Codi LER 17 02 03; Massa de l'element 1 kg; Volum 0.001667 m3
