# Control centralitzat

- Propietat de l'arxiu: CYPE Ingenieros S.A.
- Format: FIEBDC-3/2016
- Programa: Generador de preus de la construcció. CYPE Ingenieros, S.A.
- Data: 30/07/2024
- Divisa: EUR
- Costos indirectes: 3 %
- IVA: 21 %

## I Instal·lacions

### IB Sistemes de climatització

#### IBW Sistema VRF (Mitsubishi Heavy Industries)

**IBW500** U Control centralitzat.
Consola per a control centralitzat d'instal·lacions de climatització amb sistema aire-aire split i comunicació Superlink II, per a un màxim de 16 unitats interiors, model SC-SL1N-E "MITSUBISHI HEAVY INDUSTRIES", amb funcions de control individual i col·lectiu de l'arrancada i parada, informació dels estats de funcionament i de necessitat de servei i compensació del temps de parada enfront un tall del subministre elèctric.
Criteri de valoració econòmica: El preu no inclou la canalització ni el cablejat elèctric d'alimentació.
Inclou: Replanteig. Col·locació i fixació. Col·locació i fixació dels accessoris. Connexionat.
Criteri d'amidament de projecte: Nombre d'unitats previstes, segons documentació gràfica de Projecte.
Criteri de mesura d'obra: Es mesurarà el nombre d'unitats realment executades segons especificacions de Projecte.

| Codi | Ut | Descripció | Rendiment | Preu | Import |
|---|---|---|---|---|---|
| mt42mhi600a | U | Consola per a control centralitzat d'instal·lacions de climatització amb sistema aire-aire split i comunicació Superlink II, per a un màxim de 16 unitats interiors, model SC-SL1N-E "MITSUBISHI HEAVY INDUSTRIES", amb funcions de control individual i col·lectiu de l'arrancada i parada, informació dels estats de funcionament i de necessitat de servei i compensació del temps de parada enfront un tall del subministre elèctric. (material) | 1 | 957 | 957.000 |
| mo005 | h | Oficial 1ª instal·lador de climatització. (mà d'obra) | 1.287 | 29.34 | 37.761 |
| mo104 | h | Ajudant instal·lador de climatització. (mà d'obra) | 1.287 | 25.25 | 32.497 |
| % | % | Costos directes complementaris | 2 % | 1027.258 | 20.545 |
|  |  | Costos directes |  |  | 1047.803 |
