# Vàlvula de gasoil

- Propietat de l'arxiu: CYPE Ingenieros S.A.
- Format: FIEBDC-3/2016
- Programa: Generador de preus de la construcció. CYPE Ingenieros, S.A.
- Data: 17/06/2024
- Divisa: EUR
- Costos indirectes: 3 %
- IVA: 21 %

## I Instal·lacions

### IC Calefacció, refrigeració, climatització i A.C.S.

#### ICD Combustible líquid

**ICD150** U Vàlvula de gasoil.
Vàlvula d'esfera de llautó niquelat per roscar de 1 1/2". Totalment muntada, connexionada i provada.
Inclou: Replanteig. Connexió de la vàlvula.
Criteri d'amidament de projecte: Nombre d'unitats previstes, segons documentació gràfica de Projecte.
Criteri de mesura d'obra: Es mesurarà el nombre d'unitats realment executades segons especificacions de Projecte.

| Codi | Ut | Descripció | Rendiment | Preu | Import |
|---|---|---|---|---|---|
| mt37sve010f | U | Vàlvula d'esfera de llautó niquelat per roscar de 1 1/2". (material) | 1 | 27.73 | 27.730 |
| mo004 | h | Oficial 1ª calefactor. (mà d'obra) | 0.131 | 29.34 | 3.844 |
| mo103 | h | Ajudant calefactor. (mà d'obra) | 0.131 | 25.25 | 3.308 |
| % | % | Costos directes complementaris | 2 % | 34.882 | 0.698 |
|  |  | Costos directes |  |  | 35.580 |

## Recursos

**mt37sve010f** U Vàlvula d'esfera de llautó niquelat per roscar de 1 1/2"
Dades tècniques: Cost energètic 1546.199 MJ; Emissió de CO2 103.901 kg
Residus:
- embalatge: re150101 Envasos de paper i cartró. (component de residu); rendiment 0.072 kg; Codi LER 15 01 01; Massa de l'element 1 kg; Volum 0.001333 m3
