# Grup de pressió de gasoil

- Propietat de l'arxiu: CYPE Ingenieros S.A.
- Format: FIEBDC-3/2016
- Programa: Generador de preus de la construcció. CYPE Ingenieros, S.A.
- Data: 17/06/2024
- Divisa: EUR
- Costos indirectes: 3 %
- IVA: 21 %

## I Instal·lacions

### IC Calefacció, refrigeració, climatització i A.C.S.

#### ICD Combustible líquid

**ICD160** U Grup de pressió de gasoil.
Grup de pressió de gasoil, format per: dues bombes, amb una potència de 2x368 W, cabal màxim de 300 l/h, motor amb protecció IP55, per a alimentació trifàsica a 230/400 V; filtre; vacuòmetre; vàlvules de tall; vàlvules de retenció; manòmetre; pressòstat de doble funció; vàlvula de seguretat; dipòsit de membrana, de xapa d'acer; detector de vessament amb sonda; quadre elèctric de control i suport metàl·lic. Totalment muntat, connexionat i engegat per l'empresa instal·ladora per a la comprovació del seu correcte funcionament. Sense incloure la instal·lació elèctrica.
Inclou: Replanteig. Col·locació i fixació del grup de pressió. Connexionat. Posada en marxa.
Criteri d'amidament de projecte: Nombre d'unitats previstes, segons documentació gràfica de Projecte.
Criteri de mesura d'obra: Es mesurarà el nombre d'unitats realment executades segons especificacions de Projecte.

| Codi | Ut | Descripció | Rendiment | Preu | Import |
|---|---|---|---|---|---|
| mt38dep900C | U | Grup de pressió de gasoil, format per: dues bombes, amb una potència de 2x368 W, cabal màxim de 300 l/h, motor amb protecció IP55, per a alimentació trifàsica a 230/400 V; filtre; vacuòmetre; vàlvules de tall; vàlvules de retenció; manòmetre; pressòstat de doble funció; vàlvula de seguretat; dipòsit de membrana, de xapa d'acer; detector de vessament amb sonda; quadre elèctric de control i suport metàl·lic. (material) | 1 | 3514.75 | 3514.750 |
| mo004 | h | Oficial 1ª calefactor. (mà d'obra) | 3.945 | 29.34 | 115.746 |
| mo103 | h | Ajudant calefactor. (mà d'obra) | 3.945 | 25.25 | 99.611 |
| % | % | Costos directes complementaris | 2 % | 3730.107 | 74.602 |
|  |  | Costos directes |  |  | 3804.709 |

## Recursos

**mt38dep900C** U Grup de pressió de gasoil
Dades tècniques: Cost energètic 1411.965 MJ; Emissió de CO2 96.953 kg
Residus:
- embalatge: re150101 Envasos de paper i cartró. (component de residu); rendiment 1.651 kg; Codi LER 15 01 01; Massa de l'element 1 kg; Volum 0.001333 m3
