# Dipòsit de combustible líquid, soterrat, de xapa d'acer

- Propietat de l'arxiu: CYPE Ingenieros S.A.
- Format: FIEBDC-3/2016
- Programa: Generador de preus de la construcció. CYPE Ingenieros, S.A.
- Data: 30/07/2024
- Divisa: EUR
- Costos indirectes: 3 %
- IVA: 21 %

## I Instal·lacions

### IC Calefacció, refrigeració, climatització i A.C.S.

#### ICD Combustible líquid

**ICD110** U Dipòsit de combustible líquid, soterrat, de xapa d'acer.
Dipòsit homologat de gasoil, soterrat, de xapa d'acer, de simple paret, amb una capacitat de 1000 litres. Inclús indicador de nivell, tapa de registre, elements de protecció segons normativa, tractament exterior mitjançant granallat SA 2 1/2 i acabat amb una capa de resina de poliuretà de 600 micres de gruix. Totalment muntat, connexionat i provat. Sense incloure l'obra civil, la presa de terra, ni l'equip de protecció catòdica.
Inclou: Col·locació del dipòsit. Muntatge de la tapa de registre i dels seus accessoris. Realització de proves de servei.
Criteri d'amidament de projecte: Nombre d'unitats previstes, segons documentació gràfica de Projecte.
Criteri de mesura d'obra: Es mesurarà el nombre d'unitats realment executades segons especificacions de Projecte.

| Codi | Ut | Descripció | Rendiment | Preu | Import |
|---|---|---|---|---|---|
| mt38dep001aa | U | Dipòsit homologat de combustible líquid, soterrat, de xapa d'acer, de simple paret, de 900 mm de diàmetre i 1900 mm de longitud, amb una capacitat de 1000 litres, segons UNE 62351. Tractament exterior: granallat SA 2 1/2 i acabat mitjançant capa de resina de poliuretà de 600 micres de gruix. Inclús elements de protecció segons normativa. (material) | 1 | 1779.68 | 1779.680 |
| mt38dep006a | U | Indicador de nivell amb sonda, per a dipòsit de combustible líquid de xapa d'acer. (material) | 1 | 70.66 | 70.660 |
| mt38dep009a | U | Tapa de registre de 40x40 cm, per a inspecció de dipòsit de combustible líquid. (material) | 1 | 35.07 | 35.070 |
| mq04cag010a | h | Camió amb grua de fins a 6 t. (maquinària) | 0.29 | 55.38 | 16.060 |
| mo004 | h | Oficial 1ª calefactor. (mà d'obra) | 7.232 | 29.34 | 212.187 |
| mo103 | h | Ajudant calefactor. (mà d'obra) | 7.232 | 25.25 | 182.608 |
| % | % | Costos directes complementaris | 2 % | 2296.265 | 45.925 |
|  |  | Costos directes |  |  | 2342.190 |

## Recursos

**mt38dep001aa** U Dipòsit homologat de combustible líquid
Dades tècniques: Cost energètic 1909.215 MJ; Emissió de CO2 102.394 kg
Residus:
- embalatge: re150101 Envasos de paper i cartró. (component de residu); rendiment 4.064 kg; Codi LER 15 01 01; Massa de l'element 1 kg; Volum 0.001333 m3

**mt38dep009a** U Tapa de registre de 40x40 cm, per a inspecció de dipòsit de combustible líquid
Dades tècniques: Cost energètic 242.339 MJ; Emissió de CO2 15.161 kg
Residus:
- embalatge: re150101 Envasos de paper i cartró; rendiment 0.072 kg
