# Sistema de calefacció i refrigeració per terra radiant, amb capa de morter, "SCHÜTZ"

- Propietat de l'arxiu: CYPE Ingenieros S.A.
- Format: FIEBDC-3/2016
- Programa: Generador de preus de la construcció. CYPE Ingenieros, S.A.
- Data: 17/06/2024
- Divisa: EUR
- Costos indirectes: 3 %
- IVA: 21 %

## I Instal·lacions

### IC Calefacció, refrigeració, climatització i A.C.S.

#### ICE Emissors per aigua per a calefacció i refrigeració

**ICE116** m² Sistema de calefacció i refrigeració per terra radiant, amb capa de morter, "SCHÜTZ".
Sistema de calefacció per terra radiant "SCHÜTZ", compost per, banda d'escuma de polietilè, de 160x8 mm, perfil de polietilè expandit, amb banda autoadhesiva, panell de galets de poliestirè expandit (EPS-T), amb millora de l'aïllament acústic a soroll aeri i d'impacte, amb làmina superficial de polietilè, de dimensions netes 907x1472 mm i 28 mm d'espessor, EPS-T 30-2 (DES sg), panell llis de poliestirè expandit (EPS-T), amb millora de l'aïllament acústic a soroll aeri i d'impacte, amb làmina superficial de plàstic amb serigrafiat de reixeta amb pas de 5 cm per guiat dels tubs, de 28 mm d'espessor, ultra-takk PRO EPS-T 30-2 (DES sg), tub de polietilè reticulat d'alta densitat (PE-X) amb barrera d'oxigen, de 16 mm de diàmetre exterior i 2 mm de gruix, duo-flex PE-Xa, i morter confeccionat en obra, amb 300 kg/m³ de ciment, dosificació 1:5, de 50 mm d'espessor, amb additiu fluïdificant per a morter, W 200 S. Totalment muntat, connexionat i provat.
Inclou: Preparació i neteja de la superfície de suport. Replanteig de la instal·lació. Fixació del sòcol perimetral. Col·locació dels panells. Replanteig de la canonada. Col·locació i fixació de les canonades. Realització de proves de servei.
Criteri d'amidament de projecte: Superfície útil, mesura segons documentació gràfica de Projecte.
Criteri de mesura d'obra: Es mesurarà la superfície realment executada segons especificacions de Projecte.

| Codi | Ut | Descripció | Rendiment | Preu | Import |
|---|---|---|---|---|---|
| mt17stz502a | m | Banda d'escuma de polietilè, de 160x8 mm, "SCHÜTZ", amb una banda adhesiva en el dors i faldó d'estanquitat, per a formació de sòcol perimetral. (material) | 1 | 1.52 | 1.520 |
| mt17stz505a | m | Perfil de polietilè expandit, amb banda autoadhesiva "SCHÜTZ", per a formació de junt de dilatació. (material) | 0.05 | 8.27 | 0.414 |
| mt17stz009e | m² | Panell de galets de poliestirè expandit (EPS-T), amb millora de l'aïllament acústic a soroll aeri i d'impacte, amb làmina superficial de polietilè, de dimensions netes 907x1472 mm i 28 mm d'espessor, EPS-T 30-2 (DES sg) "SCHÜTZ", espessor total 46 mm, conductivitat tèrmica de la capa base 0,039 W/(mK), conductivitat tèrmica de la capa de tetons 0,039 W/(mK), proporcionant una reducció del nivell global de pressió de soroll d'impactes de 29 dB, resistència a compressió 5 kPa, pas del tub múltiple de 5,5 cm, vàlid per a tub de 14, 16 i 17 mm de diàmetre. (material) | 1 | 25.44 | 25.440 |
| mt17stz011d | m² | Panell llis de poliestirè expandit (EPS-T), amb millora de l'aïllament acústic a soroll aeri i d'impacte, amb làmina superficial de plàstic amb serigrafiat de reixeta amb pas de 5 cm per guiat dels tubs, de 28 mm d'espessor, ultra-takk PRO EPS-T 30-2 (DES sg) "SCHÜTZ", conductivitat tèrmica 0,039 W/(mK), proporcionant una reducció del nivell global de pressió de soroll d'impactes de 27 dB, subministrat en rotllos de 1000x10000 m. (material) | 0.1 | 12.41 | 1.241 |
| mt37stz010a | m | Tub de polietilè reticulat d'alta densitat (PE-X) amb barrera d'oxigen, de 16 mm de diàmetre exterior i 2 mm de gruix, duo-flex PE-Xa "SCHÜTZ", segons UNE-EN ISO 15875-2. (material) | 4.4 | 1.8 | 7.920 |
| mt08aaa010a | m³ | Aigua. (material) | 0.008 | 1.5 | 0.012 |
| mt01arg005a | t | Sorra de pedrera, per a morter preparat en obra. (material) | 0.075 | 18 | 1.350 |
| mt08cem011a | kg | Ciment Pòrtland CEM II/B-L 32,5 R, color gris, en sacs, segons UNE-EN 197-1. (material) | 15 | 0.1 | 1.500 |
| mt38stz500a | U | Bidó de 10 l d'additiu fluïdificant per a morter, W 200 S "SCHÜTZ". (material) | 0.02 | 33.03 | 0.661 |
| mq06hor010 | h | Formigonera elèctrica amb una capacitat de pastat de 160 l. (maquinària) | 0.035 | 3.45 | 0.121 |
| mo004 | h | Oficial 1ª calefactor. (mà d'obra) | 0.722 | 29.34 | 21.183 |
| mo103 | h | Ajudant calefactor. (mà d'obra) | 0.722 | 25.25 | 18.231 |
| mo031 | h | Oficial 1ª aplicador de morter autoanivellant. (mà d'obra) | 0.131 | 28.42 | 3.723 |
| mo069 | h | Ajudant aplicador de morter autoanivellant. (mà d'obra) | 0.131 | 25.28 | 3.312 |
| % | % | Costos directes complementaris | 2 % | 86.628 | 1.733 |
|  |  | Costos directes |  |  | 88.361 |

Residus:
- col·locació: mt17stz502a; factor de residu 0.0599107
- col·locació: mt17stz505a Perfil de polietilè expandit, amb banda autoadhesiva "SCHÜTZ", per a formació de junt de dilatació; factor de residu 0.04011
- col·locació: mt17stz009e; factor de residu 0.03
- col·locació: mt17stz011d; factor de residu 0.0446162
- col·locació: mt37stz010a; factor de residu 0.0275
- col·locació: mt01arg005a Sorra de pedrera, per a morter preparat en obra; factor de residu 0.00501329
- col·locació: mt08cem011a Ciment Pòrtland CEM II/B-L 32,5 R, color gris, en sacs, segons UNE-EN 197-1; factor de residu 0.01512
- col·locació: mt38stz500a Bidó de 10 l d'additiu fluïdificant per a morter, W 200 S "SCHÜTZ"; factor de residu 0.0454399

## Recursos

**mt17stz502a** m Banda d'escuma de polietilè
Dades tècniques: Cost energètic 12.381 MJ; Emissió de CO2 0.441 kg; Codi LER 17 06 04; Massa de l'element 0.0896 kg; Volum 0.000149 m3
Residus:
- embalatge: re170203 Plàstic. (component de residu); rendiment 0.001 kg; Codi LER 17 02 03; Massa de l'element 1 kg; Volum 0.001667 m3

**mt17stz505a** m Perfil de polietilè expandit, amb banda autoadhesiva "SCHÜTZ", per a formació de junt de dilatació
Dades tècniques: Cost energètic 19.258 MJ; Emissió de CO2 0.410 kg; Codi LER 17 02 03; Massa de l'element 0.1 kg; Volum 0.000167 m3
Residus:
- embalatge: re170201 Fusta. (component de residu); rendiment 0.041 kg; Codi LER 17 02 01; Massa de l'element 1 kg; Volum 0.000909 m3

**mt17stz009e** m² Panell de galets de poliestirè expandit (EPS-T)
Dades tècniques: Cost energètic 147.737 MJ; Emissió de CO2 5.269 kg; Codi LER 17 06 04; Massa de l'element 1.125 kg; Volum 0.001875 m3
Residus:
- embalatge: re170203 Plàstic; rendiment 0.034 kg

**mt17stz011d** m² Panell llis de poliestirè expandit (EPS-T)
Dades tècniques: Cost energètic 91.868 MJ; Emissió de CO2 4.301 kg; Codi LER 17 06 04; Massa de l'element 0.925 kg; Volum 0.001542 m3
Residus:
- embalatge: re170203 Plàstic; rendiment 0.029 kg

**mt37stz010a** m Tub de polietilè reticulat d'alta densitat (PE-X) amb barrera d'oxigen
Dades tècniques: Cost energètic 7.363 MJ; Emissió de CO2 0.366 kg; Codi LER 17 02 03; Massa de l'element 0.076 kg; Volum 0.000127 m3

**mt08aaa010a** m³ Aigua
Dades tècniques: Cost energètic 60.000 MJ; Emissió de CO2 30.000 kg

**mt01arg005a** t Sorra de pedrera, per a morter preparat en obra
Dades tècniques: Cost energètic 75.000 MJ; Emissió de CO2 4.000 kg; Codi LER 01 04 08; Massa de l'element 1000 kg; Volum 0.666667 m3

**mt08cem011a** kg Ciment Pòrtland CEM II/B-L 32,5 R, color gris, en sacs, segons UNE-EN 197-1
Dades tècniques: Cost energètic 7.009 MJ; Emissió de CO2 0.899 kg; Codi LER 17 01 01; Massa de l'element 1 kg; Volum 0.000667 m3
Residus:
- embalatge: re150101 Envasos de paper i cartró. (component de residu); rendiment 0.011 kg; Codi LER 15 01 01; Massa de l'element 1 kg; Volum 0.001333 m3
- embalatge: re170203 Plàstic; rendiment 0.002 kg

**mt38stz500a** U Bidó de 10 l d'additiu fluïdificant per a morter, W 200 S "SCHÜTZ"
Dades tècniques: Cost energètic 338.996 MJ; Emissió de CO2 19.291 kg; Codi LER 17 09 04; Massa de l'element 10 kg; Volum 0.006667 m3
Residus:
- embalatge: re170203 Plàstic; rendiment 0.102 kg
