# Sistema de calefacció i refrigeració per terra radiant, amb capa de morter, "GIACOMINI"

- Propietat de l'arxiu: CYPE Ingenieros S.A.
- Format: FIEBDC-3/2016
- Programa: Generador de preus de la construcció. CYPE Ingenieros, S.A.
- Data: 17/06/2024
- Divisa: EUR
- Costos indirectes: 3 %
- IVA: 21 %

## I Instal·lacions

### IC Calefacció, refrigeració, climatització i A.C.S.

#### ICE Emissors per aigua per a calefacció i refrigeració

**ICE119** m² Sistema de calefacció i refrigeració per terra radiant, amb capa de morter, "GIACOMINI".
Sistema de calefacció per terra radiant Klima New Building "GIACOMINI", format per: làmina de polietilè, R984Y015, per a formació de barrera antihumitat; banda de polietilè amb una cara adhesiva, de 150x8 mm, K369Y021, per a formació de sòcol perimetral; banda de polietilè expandit, de 150x8 mm, K369DY001, per a formació de junt de dilatació; guia autoadhesiva per a suport de banda de polietilè expandit, R872DY001; panell aïllant de poliestirè expandit (EPS) amb grafit, amb làmina de protecció de poliestirè (PS), amb pius, color negre, dimensió útil 1400x800 mm, espessor 10 mm, espessor total 32 mm, densitat 30 kg/m³, resistència tèrmica 0,33 m²K/W, R979GY003; tub de polietilè reticulat d'alta densitat (PE-Xb) amb barrera d'oxigen, de 16 mm de diàmetre exterior i 1,5 mm de gruix, R996Y048; malla electrosoldada, de 50x50 mm, K393Y001, per al reforç del morter; i morter confeccionat en obra, amb 300 kg/m³ de ciment, dosificació 1:5, de 50 mm d'espessor amb additiu fluïdificant, K376Y011. Totalment muntat, connexionat i provat.
Inclou: Preparació i neteja de la superfície de suport. Replanteig de la instal·lació. Estès de la barrera antihumitat. Fixació del sòcol perimetral. Col·locació dels panells. Replanteig de la canonada. Col·locació i fixació de les canonades. Col·locació de la malla electrosoldada per al reforç del morter. Realització de proves de servei.
Criteri d'amidament de projecte: Superfície útil, mesura segons documentació gràfica de Projecte.
Criteri de mesura d'obra: Es mesurarà la superfície realment executada segons especificacions de Projecte.

| Codi | Ut | Descripció | Rendiment | Preu | Import |
|---|---|---|---|---|---|
| mt38gia012a | m² | Làmina de polietilè, R984Y015 "GIACOMINI", subministrada en rotllos de 1,25x100 m. (material) | 1 | 3.55 | 3.550 |
| mt38gia010a | m | Banda de polietilè amb una cara adhesiva, de 150x8 mm, K369Y021 "GIACOMINI", subministrada en rotllos de 50 m. (material) | 0.6 | 2.75 | 1.650 |
| mt38gia015a | m | Banda de polietilè expandit, de 150x8 mm, K369DY001 "GIACOMINI", subministrada en rotllos de 50 m. (material) | 0.05 | 1.38 | 0.069 |
| mt38gia016a | m | Guia autoadhesiva per a suport de banda de polietilè expandit, R872DY001 "GIACOMINI", subministrada en barres de 2 m de longitud. (material) | 0.05 | 11.2 | 0.560 |
| mt17gia010a | m² | Panell aïllant de poliestirè expandit (EPS) amb grafit, amb làmina de protecció de poliestirè (PS), amb pius, color negre, dimensió útil 1400x800 mm, espessor 10 mm, espessor total 32 mm, densitat 30 kg/m³, resistència tèrmica 0,33 m²K/W, R979GY003 "GIACOMINI", vàlid per a tub de 16 a 18 mm de diàmetre, pas de 50 mm. (material) | 1 | 24.9 | 24.900 |
| mt37gia010aba | m | Tub de polietilè reticulat d'alta densitat (PE-Xb) amb barrera d'oxigen, de 16 mm de diàmetre exterior i 1,5 mm de gruix, R996Y048 "GIACOMINI", subministrat en rotllos de 240 m de longitud. (material) | 10 | 1.5 | 15.000 |
| mt38gia014a | m² | Malla electrosoldada, de 50x50 mm, K393Y001 "GIACOMINI", subministrada en peces de 2x1 m. (material) | 1 | 9.35 | 9.350 |
| mt08aaa010a | m³ | Aigua. (material) | 0.008 | 1.5 | 0.012 |
| mt01arg005a | t | Sorra de pedrera, per a morter preparat en obra. (material) | 0.075 | 18 | 1.350 |
| mt08cem011a | kg | Ciment Pòrtland CEM II/B-L 32,5 R, color gris, en sacs, segons UNE-EN 197-1. (material) | 15 | 0.1 | 1.500 |
| mt38gia011a | l | Additiu fluïdificant, K376Y011 "GIACOMINI", per a morter confeccionat en obra, subministrat en garrafes de 10 litres. (material) | 0.1 | 6.08 | 0.608 |
| mq06hor010 | h | Formigonera elèctrica amb una capacitat de pastat de 160 l. (maquinària) | 0.035 | 3.45 | 0.121 |
| mo004 | h | Oficial 1ª calefactor. (mà d'obra) | 0.875 | 29.34 | 25.673 |
| mo103 | h | Ajudant calefactor. (mà d'obra) | 0.875 | 25.25 | 22.094 |
| mo031 | h | Oficial 1ª aplicador de morter autoanivellant. (mà d'obra) | 0.131 | 28.42 | 3.723 |
| mo069 | h | Ajudant aplicador de morter autoanivellant. (mà d'obra) | 0.131 | 25.28 | 3.312 |
| % | % | Costos directes complementaris | 2 % | 113.472 | 2.269 |
|  |  | Costos directes |  |  | 115.741 |

Residus:
- col·locació: mt17gia010a; factor de residu 0.024
- col·locació: mt37gia010aba; factor de residu 0.0275067
- col·locació: mt38gia014a Malla electrosoldada, de 50x50 mm, K393Y001 "GIACOMINI", subministrada en peces de 2x1 m; factor de residu 0.0075
- col·locació: mt01arg005a Sorra de pedrera, per a morter preparat en obra; factor de residu 0.00501329
- col·locació: mt08cem011a Ciment Pòrtland CEM II/B-L 32,5 R, color gris, en sacs, segons UNE-EN 197-1; factor de residu 0.01512
- col·locació: mt38gia011a Additiu fluïdificant, K376Y011 "GIACOMINI", per a morter confeccionat en obra, subministrat en garrafes de 10 litres; factor de residu 0.055

## Recursos

**mt17gia010a** m² Panell aïllant de poliestirè expandit (EPS) amb grafit
Dades tècniques: Cost energètic 26.746 MJ; Emissió de CO2 0.976 kg; Codi LER 17 06 04; Massa de l'element 0.25 kg; Volum 0.000417 m3
Residus:
- embalatge: re170203 Plàstic. (component de residu); rendiment 0.034 kg; Codi LER 17 02 03; Massa de l'element 1 kg; Volum 0.001667 m3

**mt37gia010aba** m Tub de polietilè reticulat d'alta densitat (PE-Xb) amb barrera d'oxigen
Dades tècniques: Cost energètic 9.676 MJ; Emissió de CO2 0.446 kg; Codi LER 17 02 03; Massa de l'element 0.075 kg; Volum 0.000125 m3

**mt38gia014a** m² Malla electrosoldada, de 50x50 mm, K393Y001 "GIACOMINI", subministrada en peces de 2x1 m
Dades tècniques: Cost energètic 13.172 MJ; Emissió de CO2 0.683 kg; Codi LER 17 04 05; Massa de l'element 1.34 kg; Volum 0.000638 m3

**mt08aaa010a** m³ Aigua
Dades tècniques: Cost energètic 60.000 MJ; Emissió de CO2 30.000 kg

**mt01arg005a** t Sorra de pedrera, per a morter preparat en obra
Dades tècniques: Cost energètic 75.000 MJ; Emissió de CO2 4.000 kg; Codi LER 01 04 08; Massa de l'element 1000 kg; Volum 0.666667 m3

**mt08cem011a** kg Ciment Pòrtland CEM II/B-L 32,5 R, color gris, en sacs, segons UNE-EN 197-1
Dades tècniques: Cost energètic 7.009 MJ; Emissió de CO2 0.899 kg; Codi LER 17 01 01; Massa de l'element 1 kg; Volum 0.000667 m3
Residus:
- embalatge: re150101 Envasos de paper i cartró. (component de residu); rendiment 0.011 kg; Codi LER 15 01 01; Massa de l'element 1 kg; Volum 0.001333 m3
- embalatge: re170203 Plàstic; rendiment 0.002 kg

**mt38gia011a** l Additiu fluïdificant, K376Y011 "GIACOMINI", per a morter confeccionat en obra, subministrat en garrafes de 10 litres
Dades tècniques: Cost energètic 38.429 MJ; Emissió de CO2 2.179 kg; Codi LER 17 09 04; Massa de l'element 1.1 kg; Volum 0.000733 m3
Residus:
- embalatge: re170203 Plàstic; rendiment 0.023 kg
