# Centraleta per a grup d'impulsió per a col·lector

- Propietat de l'arxiu: CYPE Ingenieros S.A.
- Format: FIEBDC-3/2016
- Programa: Generador de preus de la construcció. CYPE Ingenieros, S.A.
- Data: 17/06/2024
- Divisa: EUR
- Costos indirectes: 3 %
- IVA: 21 %

## I Instal·lacions

### IC Calefacció, refrigeració, climatització i A.C.S.

#### ICE Emissors per aigua per a calefacció i refrigeració

**ICE162** U Centraleta per a grup d'impulsió per a col·lector.
Sistema per a control de la temperatura de l'aigua d'impulsió per accionament de la vàlvula motoritzada de 3 vies, control de la caldera, de la producció d'A.C.S. i de la bomba de circulació i programació setmanal amb 9 horaris preconfigurats i 4 horaris de lliure programació, en instal·lacions de calefacció, format per centraleta de control, sonda de temperatura d'impulsió i sonda de temperatura exterior. Totalment muntada, connexionada i provada.
Inclou: Col·locació, fixació i connexionat elèctric i de comunicació amb tots els elements que ho demandin en la instal·lació.
Criteri d'amidament de projecte: Nombre d'unitats previstes, segons documentació gràfica de Projecte.
Criteri de mesura d'obra: Es mesurarà el nombre d'unitats realment executades segons especificacions de Projecte.

| Codi | Ut | Descripció | Rendiment | Preu | Import |
|---|---|---|---|---|---|
| mt38esu058a | U | Sistema per a control de la temperatura de l'aigua d'impulsió per accionament de la vàlvula motoritzada de 3 vies, control de la caldera, de la producció d'A.C.S. i de la bomba de circulació i programació setmanal amb 9 horaris preconfigurats i 4 horaris de lliure programació, en instal·lacions de calefacció, format per centraleta de control, sonda de temperatura d'impulsió i sonda de temperatura exterior. (material) | 1 | 370.5 | 370.500 |
| mo004 | h | Oficial 1ª calefactor. (mà d'obra) | 0.261 | 29.34 | 7.658 |
| mo103 | h | Ajudant calefactor. (mà d'obra) | 0.261 | 25.25 | 6.590 |
| % | % | Costos directes complementaris | 2 % | 384.748 | 7.695 |
|  |  | Costos directes |  |  | 392.443 |
