# Cortina d'aire

- Propietat de l'arxiu: CYPE Ingenieros S.A.
- Format: FIEBDC-3/2016
- Programa: Generador de preus de la construcció. CYPE Ingenieros, S.A.
- Data: 17/06/2024
- Divisa: EUR
- Costos indirectes: 3 %
- IVA: 21 %

## I Instal·lacions

### IC Calefacció, refrigeració, climatització i A.C.S.

#### ICF Unitats no autònomes per a climatització

**ICF130** U Cortina d'aire.
Cortina d'aire per a col·locació en fals sostre, amb resistència elèctrica, amb caixa i reixa metàl·lica color alumini, de 1087x204x390 mm (recomanat per a altura màxima 3 m), cabal d'aire 1600 m³/h, potència 9 kW, parcialitzable en 2 etapes, ventilador tangencial d'alt rendiment amb motor per a alimentació trifàsica a 230/400 V, de tres velocitats, control remot per a selecció de velocitat i funcionament de la resistència elèctrica. Totalment muntada, connexionada i engegat per l'empresa instal·ladora per a la comprovació del seu correcte funcionament.
Inclou: Replanteig de la unitat. Col·locació i fixació de la unitat. Connexionat. Posada en marxa.
Criteri d'amidament de projecte: Nombre d'unitats previstes, segons documentació gràfica de Projecte.
Criteri de mesura d'obra: Es mesurarà el nombre d'unitats realment executades segons especificacions de Projecte.

| Codi | Ut | Descripció | Rendiment | Preu | Import |
|---|---|---|---|---|---|
| mt42csp130gjb | U | Cortina d'aire per a col·locació en fals sostre, amb resistència elèctrica, amb caixa i reixa metàl·lica color alumini, de 1087x204x390 mm (recomanat per a altura màxima 3 m), cabal d'aire 1600 m³/h, potència 9 kW, parcialitzable en 2 etapes, ventilador tangencial d'alt rendiment amb motor per a alimentació trifàsica a 230/400 V, de tres velocitats, control remot per a selecció de velocitat i funcionament de la resistència elèctrica. (material) | 1 | 2330.23 | 2330.230 |
| mo005 | h | Oficial 1ª instal·lador de climatització. (mà d'obra) | 3.917 | 29.34 | 114.925 |
| mo104 | h | Ajudant instal·lador de climatització. (mà d'obra) | 3.917 | 25.25 | 98.904 |
| % | % | Costos directes complementaris | 2 % | 2544.059 | 50.881 |
|  |  | Costos directes |  |  | 2594.940 |

## Recursos

**mt42csp130gjb** U Cortina d'aire per a col·locació en fals sostre
Dades tècniques: Cost energètic 1121.719 MJ; Emissió de CO2 62.319 kg
Residus:
- embalatge: re150101 Envasos de paper i cartró. (component de residu); rendiment 2.312 kg; Codi LER 15 01 01; Massa de l'element 1 kg; Volum 0.001333 m3
- embalatge: re170201 Fusta. (component de residu); rendiment 0.623 kg; Codi LER 17 02 01; Massa de l'element 1 kg; Volum 0.000909 m3
