# Caldera a gas, col·lectiva, de condensació, de peu, de ferro colat

- Propietat de l'arxiu: CYPE Ingenieros S.A.
- Format: FIEBDC-3/2016
- Programa: Generador de preus de la construcció. CYPE Ingenieros, S.A.
- Data: 17/06/2024
- Divisa: EUR
- Costos indirectes: 3 %
- IVA: 21 %

## I Instal·lacions

### IC Calefacció, refrigeració, climatització i A.C.S.

#### ICG Calderes a gas

**ICG235** U Caldera a gas, col·lectiva, de condensació, de peu, de ferro colat.
Caldera de peu, de baixa temperatura, amb cos de foneria de ferro GL 180M i condensador exterior, per a cremador pressuritzat de gas, potència útil 115 kW, pes 650 kg, dimensions 2075x880x1035 mm, amb quadre de regulació per a la regulació de la caldera en funció de la temperatura exterior, d'un circuit de calefacció, del circuit d'A.C.S. i del circuit de recirculació d'A.C.S., amb sonda de temperatura exterior, de 5 elements ensamblats. Inclús vàlvula de seguretat, purgadors, piròstat i desguàs a bonera pel buidatge de la caldera i el drenatge de la vàlvula de seguretat, sense incloure el conducte per a evacuació dels productes de la combustió. Totalment muntada, connexionada i engegada per l'empresa instal·ladora per a la comprovació del seu correcte funcionament.
Inclou: Replanteig. Presentació dels elements. Muntatge de la caldera i els seus accessoris. Connexionat amb les xarxes de conducció d'aigua, de gas, de salubritat i elèctrica, i amb el conducte d'evacuació dels productes de la combustió. Posada en marxa.
Criteri d'amidament de projecte: Nombre d'unitats previstes, segons documentació gràfica de Projecte.
Criteri de mesura d'obra: Es mesurarà el nombre d'unitats realment executades segons especificacions de Projecte.

| Codi | Ut | Descripció | Rendiment | Preu | Import |
|---|---|---|---|---|---|
| mt38cbu067ab | U | Caldera de peu, de baixa temperatura, amb cos de foneria de ferro GL 180M i condensador exterior, per a cremador pressuritzat de gas, potència útil 115 kW, pes 650 kg, dimensions 2075x880x1035 mm, amb quadre de regulació per a la regulació de la caldera en funció de la temperatura exterior, d'un circuit de calefacció, del circuit d'A.C.S. i del circuit de recirculació d'A.C.S., amb sonda de temperatura exterior, de 5 elements ensamblats. (material) | 1 | 9810.88 | 9810.880 |
| mt38ccg110c | U | Cremador pressuritzat modulant per a gas, de potència màxima 120 kW, amb encesa electrònica. (material) | 1 | 1550 | 1550.000 |
| mt35aia010a | m | Tub corbable de PVC, corrugat, de color negre, de 16 mm de diàmetre nominal, per a canalització encastada en obra de fàbrica (parets i sostres). Resistència a la compressió 320 N, resistència a l'impacte 1 joule, temperatura de treball -5°C fins 60°C, amb grau de protecció IP545 segons UNE 20324, no propagador de la flama. Segons UNE-EN 61386-1 i UNE-EN 61386-22. (material) | 10 | 0.37 | 3.700 |
| mt35cun020a | m | Cable unipolar H07Z1-K (AS), sent la seva tensió assignada de 450/750 V, reacció al foc classe Cca-s1a,d1,a1 segons UNE-EN 50575, amb conductor multifilar de coure classe 5 (-K) de 1,5 mm² de secció, amb aïllament de compost termoplàstic a força de poliolefina lliure de halògens amb baixa emissió de fums i gasos corrosius (Z1). Segons UNE 211025. (material) | 20 | 0.41 | 8.200 |
| mt37svs010a | U | Vàlvula de seguretat, de llautó, amb rosca de 1/2" de diàmetre, tarada a 3 bar de pressió. (material) | 1 | 4.42 | 4.420 |
| mt37sgl020d | U | Purgador automàtic d'aire amb boia i rosca de 1/2" de diàmetre, cos i tapa de llautó, per a una pressió màxima de treball de 10 bar i una temperatura màxima de 110°C. (material) | 2 | 8.75 | 17.500 |
| mt38sss120 | U | Piròstat de rearmament manual. (material) | 1 | 70.41 | 70.410 |
| mt38www050 | U | Desguàs a bonera, per al drenatge de la vàlvula de seguretat, compost per 1 m de tub d'acer negre de 1/2" i embut desguàs, inclús accessoris i peces especials. (material) | 1 | 15 | 15.000 |
| mt38www010 | U | Material auxiliar per instal·lacions de calefacció. (material) | 1 | 1.68 | 1.680 |
| mo004 | h | Oficial 1ª calefactor. (mà d'obra) | 5.372 | 29.34 | 157.614 |
| mo103 | h | Ajudant calefactor. (mà d'obra) | 5.372 | 25.25 | 135.643 |
| % | % | Costos directes complementaris | 2 % | 11775.047 | 235.501 |
|  |  | Costos directes |  |  | 12010.548 |

Residus:
- col·locació: mt35aia010a; factor de residu 0.0275
- col·locació: mt35cun020a; factor de residu 0.0165

## Recursos

**mt38cbu067ab** U Caldera de peu, de baixa temperatura
Dades tècniques: Cost energètic 18778.535 MJ; Emissió de CO2 1591.636 kg
Residus:
- embalatge: re150101 Envasos de paper i cartró. (component de residu); rendiment 3.18 kg; Codi LER 15 01 01; Massa de l'element 1 kg; Volum 0.001333 m3
- embalatge: re170201 Fusta. (component de residu); rendiment 0.73 kg; Codi LER 17 02 01; Massa de l'element 1 kg; Volum 0.000909 m3

**mt35aia010a** m Tub corbable de PVC
Dades tècniques: Cost energètic 11.626 MJ; Emissió de CO2 0.577 kg; Codi LER 17 02 03; Massa de l'element 0.12 kg; Volum 0.0002 m3

**mt35cun020a** m Cable unipolar H07Z1-K (AS)
Dades tècniques: Cost energètic 2.663 MJ; Emissió de CO2 0.201 kg; Codi LER 17 04 11; Massa de l'element 0.02 kg; Volum 0.000013 m3
Residus:
- embalatge: re150101 Envasos de paper i cartró; rendiment 0.065 kg

**mt37svs010a** U Vàlvula de seguretat, de llautó, amb rosca de 1/2" de diàmetre, tarada a 3 bar de pressió
Dades tècniques: Cost energètic 511.326 MJ; Emissió de CO2 34.399 kg
Residus:
- embalatge: re150101 Envasos de paper i cartró; rendiment 0.072 kg

**mt37sgl020d** U Purgador automàtic d'aire amb boia i rosca de 1/2" de diàmetre
Dades tècniques: Cost energètic 35.179 MJ; Emissió de CO2 2.421 kg
Residus:
- embalatge: re150101 Envasos de paper i cartró; rendiment 0.072 kg
