# Llar

- Propietat de l'arxiu: CYPE Ingenieros S.A.
- Format: FIEBDC-3/2016
- Programa: Generador de preus de la construcció. CYPE Ingenieros, S.A.
- Data: 30/07/2024
- Divisa: EUR
- Costos indirectes: 3 %
- IVA: 21 %

## I Instal·lacions

### IC Calefacció, refrigeració, climatització i A.C.S.

#### ICH Xemeneies, llars, cuines, cassets insertables i estufes

**ICH020** U Llar.
Llar obert a llenya, de càrrega frontal, potència 9 kW (7.717 kcal/h), color negre, de ferro colat, amb calaix recull cendres i sistema de regulació de sortida de fums. Inclús accessoris de connexió al conducte d'evacuació dels productes de la combustió, sense incloure aquest conducte. Totalment muntat i amb connexions establertes.
Inclou: Replantejament de la llar. Presentació dels elements. Muntatge de la llar de foc i els seus accessoris. Connexió al conducte d'evacuació.
Criteri d'amidament de projecte: Nombre d'unitats previstes, segons documentació gràfica de Projecte.
Criteri de mesura d'obra: Es mesurarà el nombre d'unitats realment executades segons especificacions de Projecte.

| Codi | Ut | Descripció | Rendiment | Preu | Import |
|---|---|---|---|---|---|
| mt38chf020a | U | Llar obert a llenya, de càrrega frontal, potència 9 kW (7.717 kcal/h), color negre, de ferro colat, amb calaix recull cendres i sistema de regulació de sortida de fums, segons UNE-EN 13229. (material) | 1 | 665 | 665.000 |
| mt38www010 | U | Material auxiliar per instal·lacions de calefacció. (material) | 1 | 1.68 | 1.680 |
| mo004 | h | Oficial 1ª calefactor. (mà d'obra) | 0.643 | 29.34 | 18.866 |
| mo103 | h | Ajudant calefactor. (mà d'obra) | 0.643 | 25.25 | 16.236 |
| % | % | Costos directes complementaris | 2 % | 701.782 | 14.036 |
|  |  | Costos directes |  |  | 715.818 |
