# Estufa a carbó

- Propietat de l'arxiu: CYPE Ingenieros S.A.
- Format: FIEBDC-3/2016
- Programa: Generador de preus de la construcció. CYPE Ingenieros, S.A.
- Data: 30/07/2024
- Divisa: EUR
- Costos indirectes: 3 %
- IVA: 21 %

## I Instal·lacions

### IC Calefacció, refrigeració, climatització i A.C.S.

#### ICH Xemeneies, llars, cuines, cassets insertables i estufes

**ICH070** U Estufa a carbó.
Estufa a carbó, potència 7 kW, de ferro colat color negre, de càrrega frontal, amb calaix recull cendres, porta de ferro colat amb vidre vitroceràmic resistent fins temperatures de 800°C i entrada d'aire regulable. Inclús accessoris de connexió al conducte d'evacuació dels productes de la combustió, sense incloure aquest conducte. Totalment muntada i connexionada.
Inclou: Replantejament de l'estufa. Presentació dels elements. Muntatge de l'estufa i els seus accessoris. Connexió al conducte d'evacuació.
Criteri d'amidament de projecte: Nombre d'unitats previstes, segons documentació gràfica de Projecte.
Criteri de mesura d'obra: Es mesurarà el nombre d'unitats realment executades segons especificacions de Projecte.

| Codi | Ut | Descripció | Rendiment | Preu | Import |
|---|---|---|---|---|---|
| mt38chf030a | U | Estufa a carbó, potència 7 kW, de ferro colat color negre, de càrrega frontal, amb calaix recull cendres, porta de ferro colat amb vidre vitroceràmic resistent fins temperatures de 800°C i entrada d'aire regulable, segons UNE-EN 13240. (material) | 1 | 950 | 950.000 |
| mt38www010 | U | Material auxiliar per instal·lacions de calefacció. (material) | 1 | 1.68 | 1.680 |
| mo004 | h | Oficial 1ª calefactor. (mà d'obra) | 0.772 | 29.34 | 22.650 |
| mo103 | h | Ajudant calefactor. (mà d'obra) | 0.772 | 25.25 | 19.493 |
| % | % | Costos directes complementaris | 2 % | 993.823 | 19.876 |
|  |  | Costos directes |  |  | 1013.699 |
