# Línia de connexions elèctriques per a sistema de calefacció per sostre o terra radiants

- Propietat de l'arxiu: CYPE Ingenieros S.A.
- Format: FIEBDC-3/2016
- Programa: Generador de preus de la construcció. CYPE Ingenieros, S.A.
- Data: 30/07/2024
- Divisa: EUR
- Costos indirectes: 3 %
- IVA: 21 %

## I Instal·lacions

### IC Calefacció, refrigeració, climatització i A.C.S.

#### ICM Emissors elèctrics per a calefacció

**ICM057** U Línia de connexions elèctriques per a sistema de calefacció per sostre o terra radiants.
Línia de connexions elèctriques ràpides (endolls), per a emissors elèctrics per a sistema de calefacció per terra radiant, amb 10 connexions elèctriques, separació entre cada grup de dues connexions 540 mm, longitud total 8,9 m.
Inclou: Connexionat elèctric amb els emissors i amb la xarxa elèctrica subministradora. Comprovació del seu correcte funcionament.
Criteri d'amidament de projecte: Nombre d'unitats previstes, segons documentació gràfica de Projecte.
Criteri de mesura d'obra: Es mesurarà el nombre d'unitats realment executades segons especificacions de Projecte.

| Codi | Ut | Descripció | Rendiment | Preu | Import |
|---|---|---|---|---|---|
| mt38ilo520e | U | Línia de connexions elèctriques ràpides (endolls), per a emissors elèctrics per a sistema de calefacció per terra radiant, amb 10 connexions elèctriques, separació entre cada grup de dues connexions 540 mm, longitud total 8,9 m. (material) | 1 | 59.48 | 59.480 |
| mt35aia010a | m | Tub corbable de PVC, corrugat, de color negre, de 16 mm de diàmetre nominal, per a canalització encastada en obra de fàbrica (parets i sostres). Resistència a la compressió 320 N, resistència a l'impacte 1 joule, temperatura de treball -5°C fins 60°C, amb grau de protecció IP545 segons UNE 20324, no propagador de la flama. Segons UNE-EN 61386-1 i UNE-EN 61386-22. (material) | 2 | 0.37 | 0.740 |
| mo103 | h | Ajudant calefactor. (mà d'obra) | 0.026 | 25.25 | 0.657 |
| % | % | Costos directes complementaris | 2 % | 60.877 | 1.218 |
|  |  | Costos directes |  |  | 62.095 |

Residus:
- col·locació: mt35aia010a; factor de residu 0.0275

## Recursos

**mt35aia010a** m Tub corbable de PVC
Dades tècniques: Cost energètic 11.626 MJ; Emissió de CO2 0.577 kg; Codi LER 17 02 03; Massa de l'element 0.12 kg; Volum 0.0002 m3
