# Conducte oblong

- Propietat de l'arxiu: CYPE Ingenieros S.A.
- Format: FIEBDC-3/2016
- Programa: Generador de preus de la construcció. CYPE Ingenieros, S.A.
- Data: 17/06/2024
- Divisa: EUR
- Costos indirectes: 3 %
- IVA: 21 %

## I Instal·lacions

### IC Calefacció, refrigeració, climatització i A.C.S.

#### ICR Sistemes de conducció d'aire

**ICR018** m Conducte oblong.
Conducte oblong de paret simple helicoïdal d'acer galvanitzat, de 820x320 mm i 0,8 mm d'espessor, amb reforços, subministrat en trams de 3 m, per instal·lacions de ventilació i climatització. Inclús accessoris de muntatge i elements de fixació.
Inclou: Replanteig del recorregut dels conductes. Marcat i posterior ancoratge dels suports dels conductes. Muntatge i fixació de conductes. Comprovació del seu correcte funcionament.
Criteri d'amidament de projecte: Longitud projectada, segons documentació gràfica de Projecte, mesurada entre els eixos dels elements o dels punts a connectar, descomptant les peces especials.
Criteri de mesura d'obra: Es mesurarà la longitud realment executada segons especificacions de Projecte.

| Codi | Ut | Descripció | Rendiment | Preu | Import |
|---|---|---|---|---|---|
| mt42coa100rb | m | Conducte oblong de paret simple helicoïdal d'acer galvanitzat, de 820x320 mm i 0,8 mm d'espessor, amb reforços, subministrat en trams de 3 m, per instal·lacions de ventilació i climatització. (material) | 1.05 | 96.63 | 101.462 |
| mt42coa190r | U | Repercussió, per m, de material auxiliar per a fixació de conductes oblongs d'aire de 820x320 mm en instal·lacions de ventilació i climatització. (material) | 1 | 11.95 | 11.950 |
| mo013 | h | Oficial 1ª muntador de conductes de xapa metàl·lica. (mà d'obra) | 0.065 | 29.34 | 1.907 |
| mo084 | h | Ajudant muntador de conductes de xapa metàl·lica. (mà d'obra) | 0.065 | 25.28 | 1.643 |
| % | % | Costos directes complementaris | 2 % | 116.962 | 2.339 |
|  |  | Costos directes |  |  | 119.301 |

Residus:
- col·locació: mt42coa100rb; factor de residu 0.0220636

## Recursos

**mt42coa100rb** m Conducte oblong de paret simple helicoïdal d'acer galvanitzat
Dades tècniques: Cost energètic 72.301 MJ; Emissió de CO2 3.643 kg; Codi LER 17 04 05; Massa de l'element 7.159 kg; Volum 0.003409 m3
Residus:
- embalatge: re170201 Fusta. (component de residu); rendiment 0.012 kg; Codi LER 17 02 01; Massa de l'element 1 kg; Volum 0.000909 m3
- embalatge: re170203 Plàstic. (component de residu); rendiment 0.003 kg; Codi LER 17 02 03; Massa de l'element 1 kg; Volum 0.001667 m3
