# Peça amb juntes d'EPDM per a conducte circular

- Propietat de l'arxiu: CYPE Ingenieros S.A.
- Format: FIEBDC-3/2016
- Programa: Generador de preus de la construcció. CYPE Ingenieros, S.A.
- Data: 17/06/2024
- Divisa: EUR
- Costos indirectes: 3 %
- IVA: 21 %

## I Instal·lacions

### IC Calefacció, refrigeració, climatització i A.C.S.

#### ICR Sistemes de conducció d'aire

**ICR017** U Peça amb juntes d'EPDM per a conducte circular.
Colze 30° amb junts d'EPDM de doble llavi, per a conducte circular d'acer galvanitzat, de 125 mm de diàmetre.
Inclou: Col·locació i fixació de les peces especials prefabricades a la xarxa de conductes.
Criteri d'amidament de projecte: Nombre d'unitats previstes, segons documentació gràfica de Projecte.
Criteri de mesura d'obra: Es mesurarà el nombre d'unitats realment executades segons especificacions de Projecte.

| Codi | Ut | Descripció | Rendiment | Preu | Import |
|---|---|---|---|---|---|
| mt42cos218abb | U | Colze 30° amb junts d'EPDM de doble llavi, per a conducte circular d'acer galvanitzat, de 125 mm de diàmetre, estanquitat a l'aire classe D, segons UNE-EN 12237. (material) | 1 | 15.8 | 15.800 |
| mo013 | h | Oficial 1ª muntador de conductes de xapa metàl·lica. (mà d'obra) | 0.065 | 29.34 | 1.907 |
| mo084 | h | Ajudant muntador de conductes de xapa metàl·lica. (mà d'obra) | 0.065 | 25.28 | 1.643 |
| % | % | Costos directes complementaris | 2 % | 19.350 | 0.387 |
|  |  | Costos directes |  |  | 19.737 |
