# Reixeta d'impulsió

- Propietat de l'arxiu: CYPE Ingenieros S.A.
- Format: FIEBDC-3/2016
- Programa: Generador de preus de la construcció. CYPE Ingenieros, S.A.
- Data: 30/07/2024
- Divisa: EUR
- Costos indirectes: 3 %
- IVA: 21 %

## I Instal·lacions

### IC Calefacció, refrigeració, climatització i A.C.S.

#### ICR Sistemes de conducció d'aire

**ICR030** U Reixeta d'impulsió.
Reixeta d'impulsió, d'alumini extrudit, anoditzat color natural E6-C-0, amb lamel·les horitzontals regulables individualment, de 525x125 mm, amb part posterior de xapa d'acer pintada en color negre RAL 9005, formada per lamel·les verticals regulables individualment i mecanisme de regulació del cabal amb lames acoblades en oposició, accionables des de la part frontal, fixació oculta (amb marc de muntatge de xapa d'acer galvanitzat), muntada en paret. Inclús accessoris de muntatge i elements de fixació.
Inclou: Replanteig. Muntatge i fixació de la reixeta.
Criteri d'amidament de projecte: Nombre d'unitats previstes, segons documentació gràfica de Projecte.
Criteri de mesura d'obra: Es mesurarà el nombre d'unitats realment executades segons especificacions de Projecte.

| Codi | Ut | Descripció | Rendiment | Preu | Import |
|---|---|---|---|---|---|
| mt42trx010gad | U | Reixeta d'impulsió, d'alumini extrudit, anoditzat color natural E6-C-0, amb lamel·les horitzontals regulables individualment, de 525x125 mm, amb part posterior de xapa d'acer pintada en color negre RAL 9005, formada per lamel·les verticals regulables individualment i mecanisme de regulació del cabal amb lames acoblades en oposició, accionables des de la part frontal, fixació oculta (amb marc de muntatge de xapa d'acer galvanitzat). (material) | 1 | 81.12 | 81.120 |
| mo005 | h | Oficial 1ª instal·lador de climatització. (mà d'obra) | 0.279 | 29.34 | 8.186 |
| mo104 | h | Ajudant instal·lador de climatització. (mà d'obra) | 0.279 | 25.25 | 7.045 |
| % | % | Costos directes complementaris | 2 % | 96.351 | 1.927 |
|  |  | Costos directes |  |  | 98.278 |

## Recursos

**mt42trx010gad** U Reixeta d'impulsió
Dades tècniques: Cost energètic 38.062 MJ; Emissió de CO2 2.704 kg
Residus:
- embalatge: re150101 Envasos de paper i cartró. (component de residu); rendiment 0.118 kg; Codi LER 15 01 01; Massa de l'element 1 kg; Volum 0.001333 m3
- embalatge: re170203 Plàstic. (component de residu); rendiment 0.059 kg; Codi LER 17 02 03; Massa de l'element 1 kg; Volum 0.001667 m3
