# Reixeta de tornada en porta

- Propietat de l'arxiu: CYPE Ingenieros S.A.
- Format: FIEBDC-3/2016
- Programa: Generador de preus de la construcció. CYPE Ingenieros, S.A.
- Data: 17/06/2024
- Divisa: EUR
- Costos indirectes: 3 %
- IVA: 21 %

## I Instal·lacions

### IC Calefacció, refrigeració, climatització i A.C.S.

#### ICR Sistemes de conducció d'aire

**ICR052** U Reixeta de tornada en porta.
Reixeta d'alumini extrudit, anoditzat color natural E6-C-0, de 225x125 mm, amb lamel·les horitzontals fixes en forma de V, amb subjecció mitjançant cargols vistos, muntada en porta. Inclús accessoris de muntatge i elements de fixació.
Inclou: Replanteig. Muntatge i fixació de la reixeta en la porta.
Criteri d'amidament de projecte: Nombre d'unitats previstes, segons documentació gràfica de Projecte.
Criteri de mesura d'obra: Es mesurarà el nombre d'unitats realment executades segons especificacions de Projecte.

| Codi | Ut | Descripció | Rendiment | Preu | Import |
|---|---|---|---|---|---|
| mt42trx045aaaa | U | Reixeta d'alumini extrudit, anoditzat color natural E6-C-0, de 225x125 mm, amb lamel·les horitzontals fixes en forma de V, amb subjecció mitjançant cargols vistos. (material) | 1 | 26.11 | 26.110 |
| mo005 | h | Oficial 1ª instal·lador de climatització. (mà d'obra) | 0.179 | 29.34 | 5.252 |
| mo104 | h | Ajudant instal·lador de climatització. (mà d'obra) | 0.179 | 25.25 | 4.520 |
| % | % | Costos directes complementaris | 2 % | 35.882 | 0.718 |
|  |  | Costos directes |  |  | 36.600 |

## Recursos

**mt42trx045aaaa** U Reixeta d'alumini extrudit
Dades tècniques: Cost energètic 22.429 MJ; Emissió de CO2 1.709 kg
Residus:
- embalatge: re150101 Envasos de paper i cartró. (component de residu); rendiment 0.072 kg; Codi LER 15 01 01; Massa de l'element 1 kg; Volum 0.001333 m3
