# Purificador de l'aire per a conducte

- Propietat de l'arxiu: CYPE Ingenieros S.A.
- Format: FIEBDC-3/2016
- Programa: Generador de preus de la construcció. CYPE Ingenieros, S.A.
- Data: 30/07/2024
- Divisa: EUR
- Costos indirectes: 3 %
- IVA: 21 %

## I Instal·lacions

### IC Calefacció, refrigeració, climatització i A.C.S.

#### ICR Sistemes de conducció d'aire

**ICR128** U Purificador de l'aire per a conducte.
Purificador de l'aire per a conducte, amb destrucció de la càrrega viral i bacteriana, eliminació de contaminants i reducció d'olors desagradables, mitjançant ionitzador de plasma per fotocatàlisi amb llum de raigs UV, cabal d'aire nominal 750 m³/h, longitud de la llum 230 mm, pes 0,65 kg, de 225x100x72 mm, consum elèctric 24 W, alimentació monofàsica a 230 V.
Inclou: Col·locació i fixació. Connexionat i comprovació del seu correcte funcionament.
Criteri d'amidament de projecte: Nombre d'unitats previstes, segons documentació gràfica de Projecte.
Criteri de mesura d'obra: Es mesurarà el nombre d'unitats realment executades segons especificacions de Projecte.

| Codi | Ut | Descripció | Rendiment | Preu | Import |
|---|---|---|---|---|---|
| mt42lmf606aa | U | Purificador de l'aire per a conducte, amb destrucció de la càrrega viral i bacteriana, eliminació de contaminants i reducció d'olors desagradables, mitjançant ionitzador de plasma per fotocatàlisi amb llum de raigs UV, cabal d'aire nominal 750 m³/h, longitud de la llum 230 mm, pes 0,65 kg, de 225x100x72 mm, consum elèctric 24 W, alimentació monofàsica a 230 V. (material) | 1 | 2397.53 | 2397.530 |
| mo005 | h | Oficial 1ª instal·lador de climatització. (mà d'obra) | 0.13 | 29.34 | 3.814 |
| mo104 | h | Ajudant instal·lador de climatització. (mà d'obra) | 0.13 | 25.25 | 3.283 |
| % | % | Costos directes complementaris | 2 % | 2404.627 | 48.093 |
|  |  | Costos directes |  |  | 2452.720 |
