# Bescanviador de plaques

- Propietat de l'arxiu: CYPE Ingenieros S.A.
- Format: FIEBDC-3/2016
- Programa: Generador de preus de la construcció. CYPE Ingenieros, S.A.
- Data: 30/07/2024
- Divisa: EUR
- Costos indirectes: 3 %
- IVA: 21 %

## I Instal·lacions

### IC Calefacció, refrigeració, climatització i A.C.S.

#### ICS Sistemes de conducció d'aigua

**ICS070** U Bescanviador de plaques.
Bescanviador de plaques d'acer inoxidable AISI 316, potència 101 kW, pressió màxima de treball 6 bar i temperatura màxima de 100°C. Inclús vàlvules de tall, manòmetres, termòmetres, elements de muntatge i accessoris necessaris per al seu correcte funcionament.
Inclou: Replanteig. Col·locació. Connexionat. Comprovació del seu correcte funcionament.
Criteri d'amidament de projecte: Nombre d'unitats previstes, segons documentació gràfica de Projecte.
Criteri de mesura d'obra: Es mesurarà el nombre d'unitats realment executades segons especificacions de Projecte.

| Codi | Ut | Descripció | Rendiment | Preu | Import |
|---|---|---|---|---|---|
| mt38csg310F | U | Bescanviador de plaques d'acer inoxidable AISI 316, potència 101 kW, pressió màxima de treball 6 bar i temperatura màxima de 100°C. (material) | 1 | 610 | 610.000 |
| mt37sve010d | U | Vàlvula d'esfera de llautó niquelat per roscar de 1". (material) | 2 | 12.15 | 24.300 |
| mt37sve010e | U | Vàlvula d'esfera de llautó niquelat per roscar de 1 1/4". (material) | 2 | 16.78 | 33.560 |
| mt42www040 | U | Manòmetre amb bany de glicerina i diàmetre d'esfera de 100 mm, amb presa vertical, per a muntatge roscat de 1/2", escala de pressió de 0 a 5 bar. (material) | 4 | 43.29 | 173.160 |
| mt42www050 | U | Termòmetre bimetàl·lic, diàmetre d'esfera de 100 mm, amb presa vertical, amb beina de 1/2", escala de temperatura de 0 a 120°C. (material) | 4 | 54.7 | 218.800 |
| mt38www011 | U | Material auxiliar per a instal·lacions d'A.C.S. (material) | 1 | 1.45 | 1.450 |
| mo004 | h | Oficial 1ª calefactor. (mà d'obra) | 1.815 | 29.34 | 53.252 |
| mo103 | h | Ajudant calefactor. (mà d'obra) | 1.815 | 25.25 | 45.829 |
| % | % | Costos directes complementaris | 2 % | 1160.351 | 23.207 |
|  |  | Costos directes |  |  | 1183.558 |

## Recursos

**mt37sve010d** U Vàlvula d'esfera de llautó niquelat per roscar de 1"
Dades tècniques: Cost energètic 843.399 MJ; Emissió de CO2 56.701 kg
Residus:
- embalatge: re150101 Envasos de paper i cartró. (component de residu); rendiment 0.072 kg; Codi LER 15 01 01; Massa de l'element 1 kg; Volum 0.001333 m3

**mt37sve010e** U Vàlvula d'esfera de llautó niquelat per roscar de 1 1/4"
Dades tècniques: Cost energètic 1282.649 MJ; Emissió de CO2 86.201 kg
Residus:
- embalatge: re150101 Envasos de paper i cartró; rendiment 0.072 kg
