# Canonada de distribució d'aigua, per a circuit primari de sistemes solars tèrmics

- Propietat de l'arxiu: CYPE Ingenieros S.A.
- Format: FIEBDC-3/2016
- Programa: Generador de preus de la construcció. CYPE Ingenieros, S.A.
- Data: 17/06/2024
- Divisa: EUR
- Costos indirectes: 3 %
- IVA: 21 %

## I Instal·lacions

### IC Calefacció, refrigeració, climatització i A.C.S.

#### ICS Sistemes de conducció d'aigua

**ICS013** m Canonada de distribució d'aigua, per a circuit primari de sistemes solars tèrmics.
Canonada de distribució de mescla d'aigua i anticongelant per circuit primari de sistemes solars tèrmics formada per tub de coure rígid amb paret de 1 mm de gruix i 13/15 mm de diàmetre, col·locat superficialment en el interior de l'edifici, amb aïllament mitjançant camisa aïllant flexible d'escuma elastomèrica. Inclús material auxiliar para muntatge i subjecció a l'obra, accessoris i peces especials.
Inclou: Replanteig. Col·locació i fixació de canonades, accessoris i peces especials. Col·locació de l'aïllament. Realització de proves de servei.
Criteri d'amidament de projecte: Longitud mesurada segons documentació gràfica de Projecte.
Criteri de mesura d'obra: Es mesurarà la longitud realment executada segons especificacions de Projecte.

| Codi | Ut | Descripció | Rendiment | Preu | Import |
|---|---|---|---|---|---|
| mt37tca400b | U | Material auxiliar per a muntatge i subjecció a l'obra de les canonades de coure rígid, de 13/15 mm de diàmetre. (material) | 1 | 0.24 | 0.240 |
| mt37tca010be | m | Tub de coure rígid amb paret de 1 mm de gruix i 13/15 mm de diàmetre, segons UNE-EN 1057, amb el preu incrementat el 20% en concepte d'accessoris i peces especials. (material) | 1 | 5.78 | 5.780 |
| mt17coe050bc | m | Camisa aïllant d'escuma elastomèrica, de 16 mm de diàmetre interior i 22,0 mm de gruix (equivalent a 25,0 mm de RITE IT 1.2.4.2) mm de gruix, a força de cautxú sintètic flexible, d'estructura cel·lular tancada. (material) | 1 | 6.8 | 6.800 |
| mt17coe110 | l | Adhesiu per camisa aïllant elastomèrica. (material) | 0.025 | 19.01 | 0.475 |
| mo004 | h | Oficial 1ª calefactor. (mà d'obra) | 0.285 | 29.34 | 8.362 |
| mo103 | h | Ajudant calefactor. (mà d'obra) | 0.285 | 25.25 | 7.196 |
| % | % | Costos directes complementaris | 2 % | 28.853 | 0.577 |
|  |  | Costos directes |  |  | 29.430 |

Residus:
- col·locació: mt37tca010be; factor de residu 0.042459
- col·locació: mt17coe050bc; factor de residu 0.0675535

## Recursos

**mt37tca010be** m Tub de coure rígid amb paret de 1 mm de gruix i 13/15 mm de diàmetre
Dades tècniques: Cost energètic 14.375 MJ; Emissió de CO2 0.277 kg; Codi LER 17 04 01; Massa de l'element 0.39 kg; Volum 0.00026 m3

**mt17coe050bc** m Camisa aïllant d'escuma elastomèrica
Dades tècniques: Cost energètic 3.138 MJ; Emissió de CO2 0.138 kg; Codi LER 17 02 03; Massa de l'element 0.0327 kg; Volum 0.000054 m3
Residus:
- embalatge: re170203 Plàstic. (component de residu); rendiment 0.002 kg; Codi LER 17 02 03; Massa de l'element 1 kg; Volum 0.001667 m3
