# Equip premuntat amb comptador calorífic per a circuïts de calefacció i A.C.S

- Propietat de l'arxiu: CYPE Ingenieros S.A.
- Format: FIEBDC-3/2016
- Programa: Generador de preus de la construcció. CYPE Ingenieros, S.A.
- Data: 30/07/2024
- Divisa: EUR
- Costos indirectes: 3 %
- IVA: 21 %

## I Instal·lacions

### IC Calefacció, refrigeració, climatització i A.C.S.

#### ICS Sistemes de conducció d'aigua

**ICS088** U Equip premuntat amb comptador calorífic per a circuïts de calefacció i A.C.S.
Equip premuntat per a circuït de calefacció i producció d'A.C.S. per a habitatge, amb comptador d'energia de 2,5 m³/h de cabal nominal i de lectura directa, alimentació del comptador per bateria, bescanviador de plaques d'acer inoxidable per a producció d'A.C.S., DN 20 mm, amb col·lector modular componible DN 32 mm amb taps cecs, 4 claus de tall amb termòmetre integrat, 2 claus de tall, vàlvula mescladora termostàtica de 3 vies per alcircuit d'A.C.S., vàlvula d'esfera de 2 vies amb servomotor d'accionament de 3 punts, a 4 fils per alcircuit de calefacció, vàlvula d'esfera de 2 vies amb servomotor d'accionament de 3 punts, a 4 fils per alcircuit d'A.C.S., amb prioritat d'A.C.S., pressòstat per a detecció de demanda d'A.C.S., filtre retenidor de residus amb portasondes i carcassa de polietilè expandit de 15 mm d'espessor per a aïllament tèrmic.
Inclou: Replanteig. Col·locació. Connexionat.
Criteri d'amidament de projecte: Nombre d'unitats previstes, segons documentació gràfica de Projecte.
Criteri de mesura d'obra: Es mesurarà el nombre d'unitats realment executades segons especificacions de Projecte.

| Codi | Ut | Descripció | Rendiment | Preu | Import |
|---|---|---|---|---|---|
| mt38alb787a | U | Equip premuntat per a circuït de calefacció i producció d'A.C.S. per a habitatge, amb comptador d'energia de 2,5 m³/h de cabal nominal i de lectura directa, alimentació del comptador per bateria, bescanviador de plaques d'acer inoxidable per a producció d'A.C.S., DN 20 mm, amb col·lector modular componible DN 32 mm amb taps cecs, 4 claus de tall amb termòmetre integrat, 2 claus de tall, vàlvula mescladora termostàtica de 3 vies per alcircuit d'A.C.S., vàlvula d'esfera de 2 vies amb servomotor d'accionament de 3 punts, a 4 fils per alcircuit de calefacció, vàlvula d'esfera de 2 vies amb servomotor d'accionament de 3 punts, a 4 fils per alcircuit d'A.C.S., amb prioritat d'A.C.S., pressòstat per a detecció de demanda d'A.C.S., filtre retenidor de residus amb portasondes i carcassa de polietilè expandit de 15 mm d'espessor per a aïllament tèrmic. (material) | 1 | 1581.62 | 1581.620 |
| mt38www012 | U | Material auxiliar per a instal·lacions de calefacció i A.C.S. (material) | 1 | 2.1 | 2.100 |
| mo004 | h | Oficial 1ª calefactor. (mà d'obra) | 1.296 | 29.34 | 38.025 |
| % | % | Costos directes complementaris | 2 % | 1621.745 | 32.435 |
|  |  | Costos directes |  |  | 1654.180 |
