# Solució anticongelant

- Propietat de l'arxiu: CYPE Ingenieros S.A.
- Format: FIEBDC-3/2016
- Programa: Generador de preus de la construcció. CYPE Ingenieros, S.A.
- Data: 30/07/2024
- Divisa: EUR
- Costos indirectes: 3 %
- IVA: 21 %

## I Instal·lacions

### IC Calefacció, refrigeració, climatització i A.C.S.

#### ICU Geotèrmia

**ICU110** l Solució anticongelant.
Solució anticongelant aigua-monopropilenglicol, concentració d'anticongelant pur del 25%, per a reomplert de circuit d'instal·lació de geotèrmia.
Criteri d'amidament de projecte: Volum estimat en funció de les característiques de la instal·lació.
Criteri de mesura d'obra: Es mesurarà el volum realment subministrat segons especificacions de Projecte.

| Codi | Ut | Descripció | Rendiment | Preu | Import |
|---|---|---|---|---|---|
| mt37sge100c | l | Solució anticongelant aigua-monopropilenglicol, concentració d'anticongelant pur del 25%, per a reomplert de circuit d'instal·lació de geotèrmia. (material) | 1 | 4.6 | 4.600 |
| % | % | Costos directes complementaris | 2 % | 4.600 | 0.092 |
|  |  | Costos directes |  |  | 4.692 |
