# Unitat aire-aigua, bomba de calor aerotèrmica, per a calefacció i refrigeració

- Propietat de l'arxiu: CYPE Ingenieros S.A.
- Format: FIEBDC-3/2016
- Programa: Generador de preus de la construcció. CYPE Ingenieros, S.A.
- Data: 30/07/2024
- Divisa: EUR
- Costos indirectes: 3 %
- IVA: 21 %

## I Instal·lacions

### IC Calefacció, refrigeració, climatització i A.C.S.

#### ICV Unitats centralitzades per a calefacció, refrigeració, climatització i A.C.S.

**ICV040** U Unitat aire-aigua, bomba de calor aerotèrmica, per a calefacció i refrigeració.
Bomba de calor aerotèrmica, aire-aigua, per a calefacció i refrigeració, per a gas R-32, SEER 7,76 (temperatura de sortida de l'aigua 18°C), SEER 4,42 (temperatura de sortida de l'aigua 7°C), SCOP 4,83 (temperatura d'entrada de l'aire 7°C, temperatura de sortida de l'aigua 35°C), SCOP 3,31 (temperatura d'entrada de l'aire 7°C, temperatura de sortida de l'aigua 55°C), potència calorífica 4,2 kW, COP 5,1 (temperatura de sortida de l'aigua 35°C, temperatura de bulb sec de l'aire exterior 7°C), potència calorífica 4,3 kW COP 3,8 (temperatura de sortida de l'aigua 45°C, temperatura de bulb sec de l'aire exterior 7°C), potència frigorífica 4,5 kW, EER 5,5 (temperatura de sortida de l'aigua 18°C, temperatura de bulb sec de l'aire exterior 35°C), potència frigorífica 4,7 kW, EER 3,45 (temperatura de sortida de l'aigua 7°C, temperatura de bulb sec de l'aire exterior 35°C), potència sonora 56 dBA, classe d'eficiència energètica A++, amb tecnologia Inverter, alimentació monofàsica (230V/50Hz), dimensions 718x1295x429 mm, pes 98 kg, vas d'expansió i bomba de circulació. Inclús elements antivibratoris de terra. Totalment muntada, connexionada i engegada per l'empresa instal·ladora per a la comprovació del seu correcte funcionament.
Inclou: Replanteig de la unitat. Col·locació i fixació de la unitat i els seus accessoris. Connexionat amb les xarxes de conducció d'aigua i elèctrica i de recollida de condensats. Posada en marxa.
Criteri d'amidament de projecte: Nombre d'unitats previstes, segons documentació gràfica de Projecte.
Criteri de mesura d'obra: Es mesurarà el nombre d'unitats realment executades segons especificacions de Projecte.

| Codi | Ut | Descripció | Rendiment | Preu | Import |
|---|---|---|---|---|---|
| mt42bax020a | U | Bomba de calor aerotèrmica, aire-aigua, per a calefacció i refrigeració, per a gas R-32, SEER 7,76 (temperatura de sortida de l'aigua 18°C), SEER 4,42 (temperatura de sortida de l'aigua 7°C), SCOP 4,83 (temperatura d'entrada de l'aire 7°C, temperatura de sortida de l'aigua 35°C), SCOP 3,31 (temperatura d'entrada de l'aire 7°C, temperatura de sortida de l'aigua 55°C), potència calorífica 4,2 kW, COP 5,1 (temperatura de sortida de l'aigua 35°C, temperatura de bulb sec de l'aire exterior 7°C), potència calorífica 4,3 kW COP 3,8 (temperatura de sortida de l'aigua 45°C, temperatura de bulb sec de l'aire exterior 7°C), potència frigorífica 4,5 kW, EER 5,5 (temperatura de sortida de l'aigua 18°C, temperatura de bulb sec de l'aire exterior 35°C), potència frigorífica 4,7 kW, EER 3,45 (temperatura de sortida de l'aigua 7°C, temperatura de bulb sec de l'aire exterior 35°C), potència sonora 56 dBA, classe d'eficiència energètica A++, amb tecnologia Inverter, alimentació monofàsica (230V/50Hz), dimensions 718x1295x429 mm, pes 98 kg, vas d'expansió i bomba de circulació. (material) | 1 | 4888.65 | 4888.650 |
| mt37sve010d | U | Vàlvula d'esfera de llautó niquelat per roscar de 1". (material) | 2 | 12.15 | 24.300 |
| mt42www080 | U | Kit d'amortidors antivibració de terra, format per quatre amortidors de cautxú, amb els seus cargols, rosques i volanderes corresponents. (material) | 1 | 8 | 8.000 |
| mo005 | h | Oficial 1ª instal·lador de climatització. (mà d'obra) | 2.35 | 29.34 | 68.949 |
| mo104 | h | Ajudant instal·lador de climatització. (mà d'obra) | 2.35 | 25.25 | 59.338 |
| % | % | Costos directes complementaris | 2 % | 5049.237 | 100.985 |
|  |  | Costos directes |  |  | 5150.222 |

## Recursos

**mt42bax020a** U Bomba de calor aerotèrmica
Dades tècniques: Cost energètic 4320.720 MJ; Emissió de CO2 252.165 kg
Residus:
- embalatge: re150101 Envasos de paper i cartró. (component de residu); rendiment 2.609 kg; Codi LER 15 01 01; Massa de l'element 1 kg; Volum 0.001333 m3
- embalatge: re170201 Fusta. (component de residu); rendiment 0.659 kg; Codi LER 17 02 01; Massa de l'element 1 kg; Volum 0.000909 m3

**mt37sve010d** U Vàlvula d'esfera de llautó niquelat per roscar de 1"
Dades tècniques: Cost energètic 843.399 MJ; Emissió de CO2 56.701 kg
Residus:
- embalatge: re150101 Envasos de paper i cartró; rendiment 0.072 kg
