# Barrera de microones per a exterior

- Propietat de l'arxiu: CYPE Ingenieros S.A.
- Format: FIEBDC-3/2016
- Programa: Generador de preus de la construcció. CYPE Ingenieros, S.A.
- Data: 30/07/2024
- Divisa: EUR
- Costos indirectes: 3 %
- IVA: 21 %

## I Instal·lacions

### ID Seguretat

#### IDB Barreres

**IDB100** U Barrera de microones per a exterior.
Barrera de microones per a exterior, formada per emissor i receptor, abast màxim de 180 m de longitud per 6 m d'amplada.
Inclou: Replanteig. Fixació a la superfície suport. Muntatge, connexionat i comprovació del seu correcte funcionament.
Criteri d'amidament de projecte: Nombre d'unitats previstes, segons documentació gràfica de Projecte.
Criteri de mesura d'obra: Es mesurarà el nombre d'unitats realment executades segons especificacions de Projecte.

| Codi | Ut | Descripció | Rendiment | Preu | Import |
|---|---|---|---|---|---|
| mt41ing030 | U | Barrera de microones per a exterior, formada per emissor i receptor, abast màxim de 180 m de longitud per 6 m d'amplada, amb alimentació a 12 Vcc o 18 Vca, espai per a bateria de 12 V i 1,9 Ah, 4 canals de modulació i protecció antidesmuntatge. (material) | 1 | 1021.36 | 1021.360 |
| mo006 | h | Oficial 1ª instal·lador de xarxes i equips de detecció i seguretat. (mà d'obra) | 0.323 | 29.34 | 9.477 |
| mo105 | h | Ajudant instal·lador de xarxes i equips de detecció i seguretat. (mà d'obra) | 0.323 | 25.25 | 8.156 |
| % | % | Costos directes complementaris | 2 % | 1038.993 | 20.780 |
|  |  | Costos directes |  |  | 1059.773 |
