# Mànega per a cables

- Propietat de l'arxiu: CYPE Ingenieros S.A.
- Format: FIEBDC-3/2016
- Programa: Generador de preus de la construcció. CYPE Ingenieros, S.A.
- Data: 30/07/2024
- Divisa: EUR
- Costos indirectes: 3 %
- IVA: 21 %

## I Instal·lacions

### ID Seguretat

#### IDC Cables

**IDC010** m Mànega per a cables.
Mànega apantallada per a cables de 6x0,22+2x0,75 mm², lliure de halògens, reacció al foc classe Dca segons UNE-EN 50575.
Inclou: Replanteig del recorregut de la mànega. Estesa de la mànega. Connexionat i comprovació del seu correcte funcionament.
Criteri d'amidament de projecte: Longitud mesurada segons documentació gràfica de Projecte.
Criteri de mesura d'obra: Es mesurarà la longitud realment executada segons especificacions de Projecte.

| Codi | Ut | Descripció | Rendiment | Preu | Import |
|---|---|---|---|---|---|
| mt41ing050v | m | Mànega apantallada per a cables de 6x0,22+2x0,75 mm², lliure de halògens, reacció al foc classe Dca segons UNE-EN 50575. (material) | 1 | 0.44 | 0.440 |
| mo006 | h | Oficial 1ª instal·lador de xarxes i equips de detecció i seguretat. (mà d'obra) | 0.019 | 29.34 | 0.557 |
| mo105 | h | Ajudant instal·lador de xarxes i equips de detecció i seguretat. (mà d'obra) | 0.019 | 25.25 | 0.480 |
| % | % | Costos directes complementaris | 2 % | 1.477 | 0.030 |
|  |  | Costos directes |  |  | 1.507 |

Residus:
- col·locació: mt41ing050v Mànega apantallada per a cables de 6x0,22+2x0,75 mm², lliure de halògens, reacció al foc classe Dca segons UNE-EN 50575; factor de residu 0.016494

## Recursos

**mt41ing050v** m Mànega apantallada per a cables de 6x0,22+2x0,75 mm², lliure de halògens, reacció al foc classe Dca segons UNE-EN 50575
Dades tècniques: Cost energètic 0.960 MJ; Emissió de CO2 0.073 kg; Codi LER 17 04 11; Massa de l'element 0.0251 kg; Volum 0.000017 m3
Residus:
- embalatge: re150101 Envasos de paper i cartró. (component de residu); rendiment 0.065 kg; Codi LER 15 01 01; Massa de l'element 1 kg; Volum 0.001333 m3
