# Armari de connexions

- Propietat de l'arxiu: CYPE Ingenieros S.A.
- Format: FIEBDC-3/2016
- Programa: Generador de preus de la construcció. CYPE Ingenieros, S.A.
- Data: 30/07/2024
- Divisa: EUR
- Costos indirectes: 3 %
- IVA: 21 %

## I Instal·lacions

### IE Elèctriques

#### IEF Solar fotovoltaica

**IEF050** U Armari de connexions.
Armari monobloc de polièster reforçat amb fibra de vidre, de 400x400x200 mm, color gris RAL 7035, amb graus de protecció IP66 i IK10. Instal·lació en superfície.
Inclou: Replanteig. Col·locació i fixació.
Criteri d'amidament de projecte: Nombre d'unitats previstes, segons documentació gràfica de Projecte.
Criteri de mesura d'obra: Es mesurarà el nombre d'unitats realment executades segons especificacions de Projecte.

| Codi | Ut | Descripció | Rendiment | Preu | Import |
|---|---|---|---|---|---|
| mt35aeg010c | U | Armari monobloc de polièster reforçat amb fibra de vidre, de 400x400x200 mm, color gris RAL 7035, amb graus de protecció IP66 i IK10. (material) | 1 | 70.01 | 70.010 |
| mo003 | h | Oficial 1ª electricista. (mà d'obra) | 0.277 | 29.34 | 8.127 |
| mo102 | h | Ajudant electricista. (mà d'obra) | 0.277 | 25.25 | 6.994 |
| % | % | Costos directes complementaris | 2 % | 85.131 | 1.703 |
|  |  | Costos directes |  |  | 86.834 |
