# Mòdul solar fotovoltaic

- Propietat de l'arxiu: CYPE Ingenieros S.A.
- Format: FIEBDC-3/2016
- Programa: Generador de preus de la construcció. CYPE Ingenieros, S.A.
- Data: 30/07/2024
- Divisa: EUR
- Costos indirectes: 3 %
- IVA: 21 %

## I Instal·lacions

### IE Elèctriques

#### IEF Solar fotovoltaica

**IEF001** U Mòdul solar fotovoltaic.
Mòdul solar fotovoltaic de cèl·lules de silici monocristal·lí, potència màxima (Wp) 5 W, tensió a màxima potència (Vmp) 17,9 V, intensitat a màxima potència (Imp) 0,28 A, tensió en circuit obert (Voc) 22 V, intensitat de curtcircuit (Isc) 0,31 A, eficiència 9,1%, 36 cèl·lules, vidre exterior trempat de 3,2 mm d'espessor, capa adhesiva d'etilvinilacetat (EVA), capa posterior de polifluorur de vinil, polièster i polifluorur de vinil (TPT), marc d'alumini anoditzat, temperatura de treball -40°C fins 85°C, dimensions 290x190x25 mm, resistència a la càrrega del vent 245 kg/m², resistència a la càrrega de la neu 551 kg/m², pes 0,99 kg, amb caixa de connexions amb díodes, cables i connectors. Inclús accessoris de muntatge i material de connexionat elèctric.
Criteri de valoració econòmica: El preu no inclou l'estructura suport.
Inclou: Col·locació i fixació. Connexionat i comprovació del seu correcte funcionament.
Criteri d'amidament de projecte: Nombre d'unitats previstes, segons documentació gràfica de Projecte.
Criteri de mesura d'obra: Es mesurarà el nombre d'unitats realment executades segons especificacions de Projecte.

| Codi | Ut | Descripció | Rendiment | Preu | Import |
|---|---|---|---|---|---|
| mt35sol010aaa | U | Mòdul solar fotovoltaic de cèl·lules de silici monocristal·lí, potència màxima (Wp) 5 W, tensió a màxima potència (Vmp) 17,9 V, intensitat a màxima potència (Imp) 0,28 A, tensió en circuit obert (Voc) 22 V, intensitat de curtcircuit (Isc) 0,31 A, eficiència 9,1%, 36 cèl·lules, vidre exterior trempat de 3,2 mm d'espessor, capa adhesiva d'etilvinilacetat (EVA), capa posterior de polifluorur de vinil, polièster i polifluorur de vinil (TPT), marc d'alumini anoditzat, temperatura de treball -40°C fins 85°C, dimensions 290x190x25 mm, resistència a la càrrega del vent 245 kg/m², resistència a la càrrega de la neu 551 kg/m², pes 0,99 kg, amb caixa de connexions amb díodes, cables i connectors. (material) | 1 | 4.85 | 4.850 |
| mo003 | h | Oficial 1ª electricista. (mà d'obra) | 0.131 | 29.34 | 3.844 |
| mo102 | h | Ajudant electricista. (mà d'obra) | 0.131 | 25.25 | 3.308 |
| % | % | Costos directes complementaris | 2 % | 12.002 | 0.240 |
|  |  | Costos directes |  |  | 12.242 |

## Recursos

**mt35sol010aaa** U Mòdul solar fotovoltaic de cèl·lules de silici monocristal·lí
Dades tècniques: Cost energètic 38.070 MJ; Emissió de CO2 4.170 kg
Residus:
- embalatge: re150101 Envasos de paper i cartró. (component de residu); rendiment 2.699 kg; Codi LER 15 01 01; Massa de l'element 1 kg; Volum 0.001333 m3
