# Cable elèctric per a mitja tensió "PRYSMIAN GROUP"

- Propietat de l'arxiu: CYPE Ingenieros S.A.
- Format: FIEBDC-3/2016
- Programa: Generador de preus de la construcció. CYPE Ingenieros, S.A.
- Data: 30/07/2024
- Divisa: EUR
- Costos indirectes: 3 %
- IVA: 21 %

## I Instal·lacions

### IE Elèctriques

#### IEH Cables

**IEH020** m Cable elèctric per a mitja tensió "PRYSMIAN GROUP".
Cable elèctric unipolar, Al Eprotenax H Compact "PRYSMIAN", normalitzat per Iberdrola, procés de fabricació de l'aïllament mitjançant triple extrusió en línia catenària, amb reticulació de l'aïllament millorada i capa semiconductora externa extraïble en fred, tipus AL HEPRZ1 12/20 kV, tensió nominal 12/20 kV, reacció al foc classe Fca, amb conductor format per corda rodona compacta de fils d'alumini, rígid (classe 2), de 1x95/1x16 mm² de secció, capa interna extrusionada de material semiconductor, aïllament d'etilè propilè reticulat d'alt mòdul de formulació Prysmian (HEPR), capa externa extrusionada de material semiconductor, separable en fred, pantalla de fils de coure en hèlix amb cinta de coure a contraespira, de 16 mm² de secció, separador de cinta de polièster, coberta de poliolefina termoplàstica d'altes prestacions, de tipus DMZ1 Vemex, de color vermell, i amb les següents característiques: lliure de halògens, reduïda emissió de gasos tòxics i nul·la emissió de gasos corrosius, resistència a l'absorció d'aigua, resistència al fred, resistència als rajos ultraviolat i resistència a l'abrasió.
Inclou: Estesa del cable. Connexionat. Comprovació del seu correcte funcionament.
Criteri d'amidament de projecte: Longitud mesurada segons documentació gràfica de Projecte.
Criteri de mesura d'obra: Es mesurarà la longitud realment executada segons especificacions de Projecte.

| Codi | Ut | Descripció | Rendiment | Preu | Import |
|---|---|---|---|---|---|
| mt35pry047g | m | Cable elèctric unipolar, Al Eprotenax H Compact "PRYSMIAN", normalitzat per Iberdrola, procés de fabricació de l'aïllament mitjançant triple extrusió en línia catenària, amb reticulació de l'aïllament millorada i capa semiconductora externa extraïble en fred, tipus AL HEPRZ1 12/20 kV, tensió nominal 12/20 kV, reacció al foc classe Fca, amb conductor format per corda rodona compacta de fils d'alumini, rígid (classe 2), de 1x95/1x16 mm² de secció, capa interna extrusionada de material semiconductor, aïllament d'etilè propilè reticulat d'alt mòdul de formulació Prysmian (HEPR), capa externa extrusionada de material semiconductor, separable en fred, pantalla de fils de coure en hèlix amb cinta de coure a contraespira, de 16 mm² de secció, separador de cinta de polièster, coberta de poliolefina termoplàstica d'altes prestacions, de tipus DMZ1 Vemex, de color vermell, i amb les següents característiques: lliure de halògens, reduïda emissió de gasos tòxics i nul·la emissió de gasos corrosius, resistència a l'absorció d'aigua, resistència al fred, resistència als rajos ultraviolat i resistència a l'abrasió. Segons UNE-HD 620-9E. (material) | 1 | 17.27 | 17.270 |
| mo003 | h | Oficial 1ª electricista. (mà d'obra) | 0.045 | 29.34 | 1.320 |
| mo102 | h | Ajudant electricista. (mà d'obra) | 0.045 | 25.25 | 1.136 |
| % | % | Costos directes complementaris | 2 % | 19.726 | 0.395 |
|  |  | Costos directes |  |  | 20.121 |

Residus:
- col·locació: mt35pry047g; factor de residu 0.011

## Recursos

**mt35pry047g** m Cable elèctric unipolar
Dades tècniques: Cost energètic 105.578 MJ; Emissió de CO2 5.535 kg; Codi LER 17 04 11; Massa de l'element 0.98 kg; Volum 0.000653 m3
Residus:
- embalatge: re150101 Envasos de paper i cartró. (component de residu); rendiment 0.078 kg; Codi LER 15 01 01; Massa de l'element 1 kg; Volum 0.001333 m3
