# Cable elèctric de 0,6/1 kV de tensió nominal

- Propietat de l'arxiu: CYPE Ingenieros S.A.
- Format: FIEBDC-3/2016
- Programa: Generador de preus de la construcció. CYPE Ingenieros, S.A.
- Data: 27/01/2025
- Divisa: EUR
- Costos indirectes: 3 %
- IVA: 21 %

## I Instal·lacions

### IE Elèctriques

#### IEH Cables

**IEH012** m Cable elèctric de 0,6/1 kV de tensió nominal.
Cable unipolar RV-K, sent la seva tensió assignada de 0,6/1 kV, reacció al foc classe Eca, amb conductor de coure classe 5 (-K) de 2,5 mm² de secció, amb aïllament de polietilè reticulat (R) i coberta de PVC (V). Inclús accessoris i elements de subjecció.
Inclou: Estesa del cable. Connexionat. Comprovació del seu correcte funcionament.
Criteri d'amidament de projecte: Longitud mesurada segons documentació gràfica de Projecte.
Criteri de mesura d'obra: Es mesurarà la longitud realment executada segons especificacions de Projecte.

| Codi | Ut | Descripció | Rendiment | Preu | Import |
|---|---|---|---|---|---|
| mt35cun030a | m | Cable unipolar RV-K, sent la seva tensió assignada de 0,6/1 kV, reacció al foc classe Eca segons UNE-EN 50575, amb conductor de coure classe 5 (-K) de 2,5 mm² de secció, amb aïllament de polietilè reticulat (R) i coberta de PVC (V). Segons UNE 21123-2. (material) | 1 | 0.63 | 0.630 |
| mo003 | h | Oficial 1ª electricista. (mà d'obra) | 0.019 | 30.63 | 0.582 |
| mo102 | h | Ajudant electricista. (mà d'obra) | 0.019 | 26.36 | 0.501 |
| % | % | Costos directes complementaris | 2 % | 1.713 | 0.034 |
|  |  | Costos directes |  |  | 1.747 |

Residus:
- col·locació: mt35cun030a; factor de residu 0.0165

## Recursos

**mt35cun030a** m Cable unipolar RV-K
Dades tècniques: Cost energètic 2.247 MJ; Emissió de CO2 0.098 kg; Codi LER 17 04 11; Massa de l'element 0.06 kg; Volum 0.00004 m3
Residus:
- embalatge: re150101 Envasos de paper i cartró. (component de residu); rendiment 0.065 kg; Codi LER 15 01 01; Massa de l'element 1 kg; Volum 0.001333 m3
