# Xarxa de distribució interior en habitatge unifamiliar

- Propietat de l'arxiu: CYPE Ingenieros S.A.
- Format: FIEBDC-3/2016
- Programa: Generador de preus de la construcció. CYPE Ingenieros, S.A.
- Data: 30/07/2024
- Divisa: EUR
- Costos indirectes: 3 %
- IVA: 21 %

## I Instal·lacions

### IE Elèctriques

#### IEI Instal·lacions interiors

**IEI015** U Xarxa de distribució interior en habitatge unifamiliar.
Xarxa elèctrica completa de distribució interior d'un habitatge unifamiliar amb grau d'electrificació elevada, amb les següents estances: accés, vestíbul, passadís de 5 m, menjador de 20 m², dormitori doble de 10 m², 2 dormitoris senzills de 8 m², bany, bany petit, cuina de 12 m², galeria, terrassa de 8 m², garatge amb enllumenat d'emergència, composta dels següents elements: QUADRE GENERAL DE COMANDAMENT I PROTECCIÓ formada per caixa encastable de material aïllant amb porta opaca, per a allotjament del interruptor de control de potència (ICP) (no inclòs en aquest preu) en compartiment independent i precintable i dels següents dispositius: 1 interruptor general automàtic (IGA) de tall omnipolar (2P), 3 interruptors diferencials, 1 interruptor automàtic magnetotèrmic de 10 A (C1), 1 interruptor automàtic magnetotèrmic de 16 A (C2), 1 interruptor automàtic magnetotèrmic de 25 A (C3), 1 interruptor automàtic magnetotèrmic de 20 A (C4), 1 interruptor automàtic magnetotèrmic de 16 A (C5), 1 interruptor automàtic magnetotèrmic de 16 A (C7), 1 interruptor automàtic magnetotèrmic de 16 A (C12), 1 interruptor automàtic magnetotèrmic de 16 A (2P) i 1 interruptor diferencial de 25 A (2P) C13; CIRCUITS INTERIORS: C1, il·luminació, H07V-K reacció al foc classe Eca 3G1,5 mm²; C2, preses de corrent d'ús general i frigorífic, H07V-K reacció al foc classe Eca 3G2,5 mm²; C3, cuina i forn, H07V-K reacció al foc classe Eca 3G6 mm²; C4, rentadora, rentavaixelles i termos elèctric H07V-K reacció al foc classe Eca 3G4 mm²; C5, preses de corrent dels banys i de cuina, H07V-K reacció al foc classe Eca 3G2,5 mm²; C7, del tipus C2, H07V-K reacció al foc classe Eca 3G2,5 mm²; C12 del tipus C5, H07V-K reacció al foc classe Eca 3G2,5 mm²; 1 circuit per enllumenat d'emergència en garatge, H07V-K reacció al foc classe Eca 3G1,5 mm²; C13 circuit per a recàrrega de vehicles elèctrics, ES07Z1-K (AS) reacció al foc classe Cca-s1b,d1,a1 3G6 mm²; MECANISMES gamma bàsica amb tecla o tapa i marc de color blanc i embellidor de color blanc. Inclús tub protector, estesa de cables en el seu interior, caixes de derivació amb tapes i reglets de connexió, caixes d'encastar amb cargols de fixació i quants accessoris siguin necessaris per a la seva correcta instal·lació. Totalment muntada, connexionada i provada.
Criteri de valoració econòmica: El preu no inclou l'estació de recàrrega de vehicles elèctrics.
Inclou: Replanteig i traçat de conductes. Col·locació de la caixa per al quadre. Muntatge dels components. Col·locació i fixació dels tubs. Col·locació de caixes de derivació i d'encastar. Estesa i connexionat de cables. Col·locació de mecanismes.
Criteri d'amidament de projecte: Nombre d'unitats previstes, segons documentació gràfica de Projecte.
Criteri de mesura d'obra: Es mesurarà el nombre d'unitats realment executades segons especificacions de Projecte.

| Codi | Ut | Descripció | Rendiment | Preu | Import |
|---|---|---|---|---|---|
| mt35cgm040m | U | Caixa encastable amb porta opaca, per allotjament del interruptor de control de potència (ICP) en compartiment independent i precintable i els interruptors de protecció de la instal·lació, 1 fila de 4 mòduls (ICP) + 2 files de 24 mòduls. Fabricada en ABS autoextingible, amb grau de protecció IP40, doble aïllament (classe II), color blanc RAL 9010. Segons UNE-EN 60670-1. (material) | 1 | 27.98 | 27.980 |
| mt35cgm021abbap | U | Interruptor general automàtic (IGA), de 2 mòduls, bipolar (2P), amb 6 kA de poder de tall, de 63 A d'intensitat nominal, corba C, inclús accessoris de muntatge. Segons UNE-EN 60898-1. (material) | 1 | 70.64 | 70.640 |
| mt35cgm029ah | U | Interruptor diferencial instantani, 2P/40A/300mA, de 2 mòduls, inclús accessoris de muntatge. Segons UNE-EN 61008-1. (material) | 1 | 91.27 | 91.270 |
| mt35cgm029ab | U | Interruptor diferencial instantani, 2P/40A/30mA, de 2 mòduls, inclús accessoris de muntatge. Segons UNE-EN 61008-1. (material) | 2 | 93.73 | 187.460 |
| mt35cgm029aa | U | Interruptor diferencial instantani, 2P/25A/30mA, de 2 mòduls, inclús accessoris de muntatge. Segons UNE-EN 61008-1. (material) | 1 | 90.99 | 90.990 |
| mt35cgm021bbbab | U | Interruptor automàtic magnetotèrmic, de 2 mòduls, bipolar (2P), amb 6 kA de poder de tall, de 10 A d'intensitat nominal, corba C, inclús accessoris de muntatge. Segons UNE-EN 60898-1. (material) | 1 | 12.43 | 12.430 |
| mt35cgm021bbbad | U | Interruptor automàtic magnetotèrmic, de 2 mòduls, bipolar (2P), amb 6 kA de poder de tall, de 16 A d'intensitat nominal, corba C, inclús accessoris de muntatge. Segons UNE-EN 60898-1. (material) | 4 | 12.66 | 50.640 |
| mt35cgm021bbbaf | U | Interruptor automàtic magnetotèrmic, de 2 mòduls, bipolar (2P), amb 6 kA de poder de tall, de 20 A d'intensitat nominal, corba C, inclús accessoris de muntatge. Segons UNE-EN 60898-1. (material) | 1 | 13.59 | 13.590 |
| mt35cgm021bbbah | U | Interruptor automàtic magnetotèrmic, de 2 mòduls, bipolar (2P), amb 6 kA de poder de tall, de 25 A d'intensitat nominal, corba C, inclús accessoris de muntatge. Segons UNE-EN 60898-1. (material) | 1 | 14.08 | 14.080 |
| mt35aia090ad | m | Tub rígid de PVC, endollable, corbable en calent, de color negre, de 32 mm de diàmetre nominal, per a canalització fixa en superfície. Resistència a la compressió 1250 N, resistència a l'impacte 2 joules, temperatura de treball -5°C fins 60°C, amb grau de protecció IP547 segons UNE 20324, propietats elèctriques: aïllant, no propagador de la flama. Segons UNE-EN 61386-1 i UNE-EN 61386-22. Inclús abraçadores, elements de subjecció i accessoris (corbes, maneguets, tes, colzes i corbes flexibles). (material) | 14.11 | 3.11 | 43.882 |
| mt35aia010a | m | Tub corbable de PVC, corrugat, de color negre, de 16 mm de diàmetre nominal, per a canalització encastada en obra de fàbrica (parets i sostres). Resistència a la compressió 320 N, resistència a l'impacte 1 joule, temperatura de treball -5°C fins 60°C, amb grau de protecció IP545 segons UNE 20324, no propagador de la flama. Segons UNE-EN 61386-1 i UNE-EN 61386-22. (material) | 159.36 | 0.37 | 58.963 |
| mt35aia010b | m | Tub corbable de PVC, corrugat, de color negre, de 20 mm de diàmetre nominal, per a canalització encastada en obra de fàbrica (parets i sostres). Resistència a la compressió 320 N, resistència a l'impacte 1 joule, temperatura de treball -5°C fins 60°C, amb grau de protecció IP545 segons UNE 20324, no propagador de la flama. Segons UNE-EN 61386-1 i UNE-EN 61386-22. (material) | 154.38 | 0.42 | 64.840 |
| mt35aia010c | m | Tub corbable de PVC, corrugat, de color negre, de 25 mm de diàmetre nominal, per a canalització encastada en obra de fàbrica (parets i sostres). Resistència a la compressió 320 N, resistència a l'impacte 1 joule, temperatura de treball -5°C fins 60°C, amb grau de protecció IP545 segons UNE 20324, no propagador de la flama. Segons UNE-EN 61386-1 i UNE-EN 61386-22. (material) | 8.3 | 0.55 | 4.565 |
| mt35aia080aa | m | Tub corbable, subministrat en rotllo, de polietilè de doble paret (interior llisa i exterior corrugada), de color taronja, de 40 mm de diàmetre nominal, per a canalització soterrada, resistència a la compressió 250 N, amb grau de protecció IP549 segons UNE 20324. Segons UNE-EN 61386-1, UNE-EN 61386-22 i UNE-EN 50086-2-4. (material) | 8.3 | 1.8 | 14.940 |
| mt35caj020a | U | Caixa de derivació per a encastar de 105x105 mm, amb grau de protecció normal, reglets de connexió i tapa de registre. (material) | 8 | 1.79 | 14.320 |
| mt35caj020b | U | Caixa de derivació per a encastar de 105x165 mm, amb grau de protecció normal, reglets de connexió i tapa de registre. (material) | 3 | 2.29 | 6.870 |
| mt35caj010a | U | Caixa universal, amb enllaç per els 2 costats, per a encastar. (material) | 41 | 0.17 | 6.970 |
| mt35caj010b | U | Caixa universal, amb enllaç per els 4 costats, per a encastar. (material) | 17 | 0.21 | 3.570 |
| mt35caj011 | U | Caixa d'encastar per presa de 25 A (especial per presa de corrent en cuines). (material) | 1 | 2.01 | 2.010 |
| mt35cun040ba | m | Cable unipolar H07V-K, sent la seva tensió assignada de 450/750 V, reacció al foc classe Eca segons UNE-EN 50575, amb conductor multifilar de coure classe 5 (-K) de 1,5 mm² de secció, amb aïllament de PVC (V), per a circuit C1, il·luminació. Segons UNE 21031-3. (material) | 450 | 0.4 | 180.000 |
| mt35cun040cb | m | Cable unipolar H07V-K, sent la seva tensió assignada de 450/750 V, reacció al foc classe Eca segons UNE-EN 50575, amb conductor multifilar de coure classe 5 (-K) de 2,5 mm² de secció, amb aïllament de PVC (V), per a circuit C2, preses de corrent d'ús general i frigorífic. Segons UNE 21031-3. (material) | 189 | 0.66 | 124.740 |
| mt35cun040dd | m | Cable unipolar H07V-K, sent la seva tensió assignada de 450/750 V, reacció al foc classe Eca segons UNE-EN 50575, amb conductor multifilar de coure classe 5 (-K) de 6 mm² de secció, amb aïllament de PVC (V), per a circuit C3, cuina i forn. Segons UNE 21031-3. (material) | 30 | 1.55 | 46.500 |
| mt35cun040ec | m | Cable unipolar H07V-K, sent la seva tensió assignada de 450/750 V, reacció al foc classe Eca segons UNE-EN 50575, amb conductor multifilar de coure classe 5 (-K) de 4 mm² de secció, amb aïllament de PVC (V), per a circuit C4, rentadora, rentavaixelles i termos elèctric. Segons UNE 21031-3. (material) | 54 | 1.06 | 57.240 |
| mt35cun040fb | m | Cable unipolar H07V-K, sent la seva tensió assignada de 450/750 V, reacció al foc classe Eca segons UNE-EN 50575, amb conductor multifilar de coure classe 5 (-K) de 2,5 mm² de secció, amb aïllament de PVC (V), per a circuit C5, preses de corrent dels banys i de cuina. Segons UNE 21031-3. (material) | 63 | 0.66 | 41.580 |
| mt35cun040hb | m | Cable unipolar H07V-K, sent la seva tensió assignada de 450/750 V, reacció al foc classe Eca segons UNE-EN 50575, amb conductor multifilar de coure classe 5 (-K) de 2,5 mm² de secció, amb aïllament de PVC (V), per a circuit C7, addicional del tipus C2, preses de corrent d'ús general i frigorífic. Segons UNE 21031-3. (material) | 189 | 0.66 | 124.740 |
| mt35cun040ob | m | Cable unipolar H07V-K, sent la seva tensió assignada de 450/750 V, reacció al foc classe Eca segons UNE-EN 50575, amb conductor multifilar de coure classe 5 (-K) de 2,5 mm² de secció, amb aïllament de PVC (V), per a circuit C12, addicional del tipus C5, preses de corrent dels banys i de cuina. Segons UNE 21031-3. (material) | 63 | 0.66 | 41.580 |
| mt35cun040aa | m | Cable unipolar H07V-K, sent la seva tensió assignada de 450/750 V, reacció al foc classe Eca segons UNE-EN 50575, amb conductor multifilar de coure classe 5 (-K) de 1,5 mm² de secció, amb aïllament de PVC (V). Segons UNE 21031-3. (material) | 126 | 0.4 | 50.400 |
| mt35cun040ad | m | Cable unipolar H07V-K, sent la seva tensió assignada de 450/750 V, reacció al foc classe Eca segons UNE-EN 50575, amb conductor multifilar de coure classe 5 (-K) de 6 mm² de secció, amb aïllament de PVC (V). Segons UNE 21031-3. (material) | 58.5 | 1.55 | 90.675 |
| mt33seg100a | U | Interruptor unipolar, gamma bàsica, amb tecla simple i marc d'1 element de color blanc i embellidor de color blanc. (material) | 7 | 5.84 | 40.880 |
| mt33seg111a | U | Doble interruptor, gamma bàsica, amb tecla doble i marc d'1 element de color blanc i embellidor de color blanc. (material) | 2 | 8.98 | 17.960 |
| mt33seg101a | U | Interruptor bipolar, gamma bàsica, amb tecla bipolar i marc d'1 element de color blanc i embellidor de color blanc. (material) | 1 | 10.59 | 10.590 |
| mt33seg102a | U | Commutador, sèrie bàsica, amb tecla simple i marc d'1 element de color blanc i embellidor de color blanc. (material) | 12 | 6.22 | 74.640 |
| mt33seg103a | U | Commutador de creuament, gamma bàsica, amb tecla simple i marc d'1 element de color blanc i embellidor de color blanc. (material) | 2 | 11.44 | 22.880 |
| mt33seg104a | U | Polsador, gamma bàsica, amb tecla amb símbol de timbre i marc d'1 element de color blanc i embellidor de color blanc. (material) | 1 | 6.58 | 6.580 |
| mt33seg105a | U | Brunzidor 230 V, gamma bàsica, amb tapa i marc d'1 element de color blanc i embellidor de color blanc. (material) | 1 | 20.71 | 20.710 |
| mt33seg107a | U | Base d'endoll de 16 A 2P+T, gamma bàsica, amb tapa i marc d'1 element de color blanc i embellidor de color blanc. (material) | 27 | 6.22 | 167.940 |
| mt33seg127a | U | Base d'endoll de 16 A 2P+T, gamma bàsica, amb tapa de color blanc. (material) | 3 | 3.41 | 10.230 |
| mt33seg117b | U | Marc horitzontal de 3 elements, gamma bàsica, de color blanc. (material) | 1 | 6.63 | 6.630 |
| mt33seg110a | U | Base d'endoll de 25 A 2P+T i 250 V per cuina, gamma bàsica, amb tapa i marc d'1 element de color blanc i embellidor de color blanc. (material) | 1 | 11.75 | 11.750 |
| mt33seg504a | U | Base d'endoll de 16 A 2P+T monobloc estanca, per instal·lació en superfície (IP55), color gris. (material) | 3 | 9.68 | 29.040 |
| mt35www010 | U | Material auxiliar per a instal·lacions elèctriques. (material) | 4 | 1.48 | 5.920 |
| mo003 | h | Oficial 1ª electricista. (mà d'obra) | 27.2 | 29.34 | 798.048 |
| mo102 | h | Ajudant electricista. (mà d'obra) | 27.2 | 25.25 | 686.800 |
| % | % | Costos directes complementaris | 2 % | 3448.063 | 68.961 |
|  |  | Costos directes |  |  | 3517.024 |

Residus:
- col·locació: mt35aia090ad; factor de residu 0.0275
- col·locació: mt35aia010a; factor de residu 0.0275
- col·locació: mt35aia010b; factor de residu 0.0275
- col·locació: mt35aia010c; factor de residu 0.0275
- col·locació: mt35aia080aa; factor de residu 0.0275
- col·locació: mt35cun040ba; factor de residu 0.0165
- col·locació: mt35cun040cb; factor de residu 0.0165143
- col·locació: mt35cun040dd; factor de residu 0.0157077
- col·locació: mt35cun040ec; factor de residu 0.0163111
- col·locació: mt35cun040fb; factor de residu 0.0165143
- col·locació: mt35cun040hb; factor de residu 0.0165143
- col·locació: mt35cun040ob; factor de residu 0.0165143
- col·locació: mt35cun040aa; factor de residu 0.0165
- col·locació: mt35cun040ad; factor de residu 0.0157077

## Recursos

**mt35cgm040m** U Caixa encastable amb porta opaca
Dades tècniques: Cost energètic 186.995 MJ; Emissió de CO2 9.309 kg
Residus:
- embalatge: re150101 Envasos de paper i cartró. (component de residu); rendiment 0.03 kg; Codi LER 15 01 01; Massa de l'element 1 kg; Volum 0.001333 m3

**mt35cgm021abbap** U Interruptor general automàtic (IGA)
Dades tècniques: Cost energètic 14.107 MJ; Emissió de CO2 0.770 kg
Residus:
- embalatge: re150101 Envasos de paper i cartró; rendiment 0.034 kg

**mt35cgm029ah** U Interruptor diferencial instantani, 2P/40A/300mA, de 2 mòduls, inclús accessoris de muntatge. Segons UNE-EN 61008-1
Dades tècniques: Cost energètic 14.108 MJ; Emissió de CO2 0.771 kg
Residus:
- embalatge: re150101 Envasos de paper i cartró; rendiment 0.035 kg

**mt35cgm029ab** U Interruptor diferencial instantani, 2P/40A/30mA, de 2 mòduls, inclús accessoris de muntatge. Segons UNE-EN 61008-1
Dades tècniques: Cost energètic 14.108 MJ; Emissió de CO2 0.771 kg
Residus:
- embalatge: re150101 Envasos de paper i cartró; rendiment 0.035 kg

**mt35cgm029aa** U Interruptor diferencial instantani, 2P/25A/30mA, de 2 mòduls, inclús accessoris de muntatge. Segons UNE-EN 61008-1
Dades tècniques: Cost energètic 14.108 MJ; Emissió de CO2 0.771 kg
Residus:
- embalatge: re150101 Envasos de paper i cartró; rendiment 0.035 kg

**mt35cgm021bbbab** U Interruptor automàtic magnetotèrmic
Dades tècniques: Cost energètic 14.106 MJ; Emissió de CO2 0.768 kg
Residus:
- embalatge: re150101 Envasos de paper i cartró; rendiment 0.032 kg

**mt35cgm021bbbad** U Interruptor automàtic magnetotèrmic
Dades tècniques: Cost energètic 14.106 MJ; Emissió de CO2 0.768 kg
Residus:
- embalatge: re150101 Envasos de paper i cartró; rendiment 0.032 kg

**mt35cgm021bbbaf** U Interruptor automàtic magnetotèrmic
Dades tècniques: Cost energètic 14.106 MJ; Emissió de CO2 0.768 kg
Residus:
- embalatge: re150101 Envasos de paper i cartró; rendiment 0.032 kg

**mt35cgm021bbbah** U Interruptor automàtic magnetotèrmic
Dades tècniques: Cost energètic 14.106 MJ; Emissió de CO2 0.768 kg
Residus:
- embalatge: re150101 Envasos de paper i cartró; rendiment 0.032 kg

**mt35aia090ad** m Tub rígid de PVC
Dades tècniques: Cost energètic 36.814 MJ; Emissió de CO2 1.828 kg; Codi LER 17 02 03; Massa de l'element 0.38 kg; Volum 0.000633 m3

**mt35aia010a** m Tub corbable de PVC
Dades tècniques: Cost energètic 11.626 MJ; Emissió de CO2 0.577 kg; Codi LER 17 02 03; Massa de l'element 0.12 kg; Volum 0.0002 m3

**mt35aia010b** m Tub corbable de PVC
Dades tècniques: Cost energètic 15.501 MJ; Emissió de CO2 0.770 kg; Codi LER 17 02 03; Massa de l'element 0.16 kg; Volum 0.000267 m3

**mt35aia010c** m Tub corbable de PVC
Dades tècniques: Cost energètic 28.095 MJ; Emissió de CO2 1.395 kg; Codi LER 17 02 03; Massa de l'element 0.29 kg; Volum 0.000483 m3

**mt35aia080aa** m Tub corbable, subministrat en rotllo
Dades tècniques: Cost energètic 40.690 MJ; Emissió de CO2 2.020 kg; Codi LER 17 02 03; Massa de l'element 0.42 kg; Volum 0.0007 m3

**mt35caj020a** U Caixa de derivació per a encastar de 105x105 mm, amb grau de protecció normal, reglets de connexió i tapa de registre
Dades tècniques: Cost energètic 17.455 MJ; Emissió de CO2 0.891 kg
Residus:
- embalatge: re150101 Envasos de paper i cartró; rendiment 0.03 kg

**mt35caj020b** U Caixa de derivació per a encastar de 105x165 mm, amb grau de protecció normal, reglets de connexió i tapa de registre
Dades tècniques: Cost energètic 33.924 MJ; Emissió de CO2 1.709 kg
Residus:
- embalatge: re150101 Envasos de paper i cartró; rendiment 0.03 kg

**mt35caj010a** U Caixa universal, amb enllaç per els 2 costats, per a encastar
Dades tècniques: Cost energètic 10.673 MJ; Emissió de CO2 0.555 kg
Residus:
- embalatge: re150101 Envasos de paper i cartró; rendiment 0.03 kg

**mt35caj010b** U Caixa universal, amb enllaç per els 4 costats, per a encastar
Dades tècniques: Cost energètic 13.579 MJ; Emissió de CO2 0.699 kg
Residus:
- embalatge: re150101 Envasos de paper i cartró; rendiment 0.03 kg

**mt35caj011** U Caixa d'encastar per presa de 25 A (especial per presa de corrent en cuines)
Dades tècniques: Cost energètic 37.799 MJ; Emissió de CO2 1.901 kg
Residus:
- embalatge: re150101 Envasos de paper i cartró; rendiment 0.03 kg

**mt35cun040ba** m Cable unipolar H07V-K
Dades tècniques: Cost energètic 0.772 MJ; Emissió de CO2 0.069 kg; Codi LER 17 04 11; Massa de l'element 0.02 kg; Volum 0.000013 m3
Residus:
- embalatge: re150101 Envasos de paper i cartró; rendiment 0.065 kg

**mt35cun040cb** m Cable unipolar H07V-K
Dades tècniques: Cost energètic 1.325 MJ; Emissió de CO2 0.080 kg; Codi LER 17 04 11; Massa de l'element 0.035 kg; Volum 0.000023 m3
Residus:
- embalatge: re150101 Envasos de paper i cartró; rendiment 0.065 kg

**mt35cun040dd** m Cable unipolar H07V-K
Dades tècniques: Cost energètic 2.432 MJ; Emissió de CO2 0.103 kg; Codi LER 17 04 11; Massa de l'element 0.065 kg; Volum 0.000043 m3
Residus:
- embalatge: re150101 Envasos de paper i cartró; rendiment 0.067 kg

**mt35cun040ec** m Cable unipolar H07V-K
Dades tècniques: Cost energètic 1.694 MJ; Emissió de CO2 0.088 kg; Codi LER 17 04 11; Massa de l'element 0.045 kg; Volum 0.00003 m3
Residus:
- embalatge: re150101 Envasos de paper i cartró; rendiment 0.065 kg

**mt35cun040fb** m Cable unipolar H07V-K
Dades tècniques: Cost energètic 1.325 MJ; Emissió de CO2 0.080 kg; Codi LER 17 04 11; Massa de l'element 0.035 kg; Volum 0.000023 m3
Residus:
- embalatge: re150101 Envasos de paper i cartró; rendiment 0.065 kg

**mt35cun040hb** m Cable unipolar H07V-K
Dades tècniques: Cost energètic 1.325 MJ; Emissió de CO2 0.080 kg; Codi LER 17 04 11; Massa de l'element 0.035 kg; Volum 0.000023 m3
Residus:
- embalatge: re150101 Envasos de paper i cartró; rendiment 0.065 kg

**mt35cun040ob** m Cable unipolar H07V-K
Dades tècniques: Cost energètic 1.325 MJ; Emissió de CO2 0.080 kg; Codi LER 17 04 11; Massa de l'element 0.035 kg; Volum 0.000023 m3
Residus:
- embalatge: re150101 Envasos de paper i cartró; rendiment 0.065 kg

**mt35cun040aa** m Cable unipolar H07V-K
Dades tècniques: Cost energètic 0.772 MJ; Emissió de CO2 0.069 kg; Codi LER 17 04 11; Massa de l'element 0.02 kg; Volum 0.000013 m3
Residus:
- embalatge: re150101 Envasos de paper i cartró; rendiment 0.065 kg

**mt35cun040ad** m Cable unipolar H07V-K
Dades tècniques: Cost energètic 2.432 MJ; Emissió de CO2 0.103 kg; Codi LER 17 04 11; Massa de l'element 0.065 kg; Volum 0.000043 m3
Residus:
- embalatge: re150101 Envasos de paper i cartró; rendiment 0.067 kg

**mt33seg100a** U Interruptor unipolar, gamma bàsica, amb tecla simple i marc d'1 element de color blanc i embellidor de color blanc
Dades tècniques: Cost energètic 1.080 MJ; Emissió de CO2 0.144 kg
Residus:
- embalatge: re150101 Envasos de paper i cartró; rendiment 0.032 kg

**mt33seg111a** U Doble interruptor, gamma bàsica, amb tecla doble i marc d'1 element de color blanc i embellidor de color blanc
Dades tècniques: Cost energètic 1.080 MJ; Emissió de CO2 0.144 kg
Residus:
- embalatge: re150101 Envasos de paper i cartró; rendiment 0.032 kg

**mt33seg101a** U Interruptor bipolar, gamma bàsica, amb tecla bipolar i marc d'1 element de color blanc i embellidor de color blanc
Dades tècniques: Cost energètic 1.080 MJ; Emissió de CO2 0.144 kg
Residus:
- embalatge: re150101 Envasos de paper i cartró; rendiment 0.032 kg

**mt33seg102a** U Commutador, sèrie bàsica, amb tecla simple i marc d'1 element de color blanc i embellidor de color blanc
Dades tècniques: Cost energètic 1.080 MJ; Emissió de CO2 0.144 kg
Residus:
- embalatge: re150101 Envasos de paper i cartró; rendiment 0.032 kg

**mt33seg103a** U Commutador de creuament, gamma bàsica, amb tecla simple i marc d'1 element de color blanc i embellidor de color blanc
Dades tècniques: Cost energètic 1.080 MJ; Emissió de CO2 0.144 kg
Residus:
- embalatge: re150101 Envasos de paper i cartró; rendiment 0.032 kg

**mt33seg104a** U Polsador, gamma bàsica, amb tecla amb símbol de timbre i marc d'1 element de color blanc i embellidor de color blanc
Dades tècniques: Cost energètic 1.080 MJ; Emissió de CO2 0.144 kg
Residus:
- embalatge: re150101 Envasos de paper i cartró; rendiment 0.032 kg

**mt33seg105a** U Brunzidor 230 V, gamma bàsica, amb tapa i marc d'1 element de color blanc i embellidor de color blanc
Dades tècniques: Cost energètic 1.080 MJ; Emissió de CO2 0.144 kg
Residus:
- embalatge: re150101 Envasos de paper i cartró; rendiment 0.032 kg

**mt33seg107a** U Base d'endoll de 16 A 2P+T, gamma bàsica, amb tapa i marc d'1 element de color blanc i embellidor de color blanc
Dades tècniques: Cost energètic 1.852 MJ; Emissió de CO2 0.119 kg
Residus:
- embalatge: re150101 Envasos de paper i cartró; rendiment 0.032 kg

**mt33seg127a** U Base d'endoll de 16 A 2P+T, gamma bàsica, amb tapa de color blanc
Dades tècniques: Cost energètic 1.852 MJ; Emissió de CO2 0.119 kg
Residus:
- embalatge: re150101 Envasos de paper i cartró; rendiment 0.032 kg

**mt33seg117b** U Marc horitzontal de 3 elements, gamma bàsica, de color blanc
Dades tècniques: Cost energètic 3.206 MJ; Emissió de CO2 0.379 kg
Residus:
- embalatge: re150101 Envasos de paper i cartró; rendiment 0.032 kg

**mt33seg110a** U Base d'endoll de 25 A 2P+T i 250 V per cuina
Dades tècniques: Cost energètic 1.852 MJ; Emissió de CO2 0.119 kg
Residus:
- embalatge: re150101 Envasos de paper i cartró; rendiment 0.032 kg

**mt33seg504a** U Base d'endoll de 16 A 2P+T monobloc estanca, per instal·lació en superfície (IP55), color gris
Dades tècniques: Cost energètic 1.852 MJ; Emissió de CO2 0.119 kg
Residus:
- embalatge: re150101 Envasos de paper i cartró; rendiment 0.032 kg
