# Polsador encastat, estanc

- Propietat de l'arxiu: CYPE Ingenieros S.A.
- Format: FIEBDC-3/2016
- Programa: Generador de preus de la construcció. CYPE Ingenieros, S.A.
- Data: 28/10/2025
- Divisa: EUR
- Costos indirectes: 3 %
- IVA: 21 %

## I Instal·lacions

### IE Elèctriques

#### IEM Mecanismes

**IEM051** U Polsador encastat, estanc.
Polsador estanc amb grau de protecció IP44, unipolar (1P), d'intensitat assignada 10 AX, tensió assignada 250 V, gamma bàsica format per mecanisme per a polsador unipolar (1P) amb efecte pulsació, amb grapes de fixació, kit de junts per obtenir un grau de protecció IP44 i tecla basculant per a polsador de material termoplàstic color blanc acabat brillant. Instal·lació encastada.
Criteri de valoració econòmica: El preu no inclou la caixa per a mecanisme encastat ni el marc embellidor.
Inclou: Muntatge, connexionat i comprovació del seu correcte funcionament.
Criteri d'amidament de projecte: Nombre d'unitats previstes, segons documentació gràfica de Projecte.
Criteri de mesura d'obra: Es mesurarà el nombre d'unitats realment executades segons especificacions de Projecte.

| Codi | Ut | Descripció | Rendiment | Preu | Import |
|---|---|---|---|---|---|
| mt33gir030a | U | Mecanisme per a polsador unipolar (1P) amb efecte pulsació, amb grapes de fixació, intensitat assignada 10 AX, tensió assignada 250 V, per a encastar. (material) | 1 | 9.95 | 9.950 |
| mt33gir032a | U | Kit de junts per obtenir un grau de protecció IP44, per a interruptor, commutador o polsador. (material) | 1 | 4.53 | 4.530 |
| mt33gir031aab | U | Tecla basculant per a polsador de material termoplàstic color blanc acabat brillant. (material) | 1 | 3.32 | 3.320 |
| mo003 | h | Oficial 1ª electricista. (mà d'obra) | 0.257 | 30.63 | 7.872 |
| % | % | Costos directes complementaris | 2 % | 25.672 | 0.513 |
|  |  | Costos directes |  |  | 26.185 |

## Recursos

**mt33gir030a** U Mecanisme per a polsador unipolar (1P) amb efecte pulsació
Dades tècniques: Cost energètic 4.012 MJ; Emissió de CO2 0.241 kg
Residus:
- embalatge: re150101 Envasos de paper i cartró. (component de residu); rendiment 0.057 kg; Codi LER 15 01 01; Massa de l'element 1 kg; Volum 0.001333 m3
- embalatge: re170203 Plàstic. (component de residu); rendiment 0.005 kg; Codi LER 17 02 03; Massa de l'element 1 kg; Volum 0.001667 m3

**mt33gir031aab** U Tecla basculant per a polsador de material termoplàstic color blanc acabat brillant
Dades tècniques: Cost energètic 2.956 MJ; Emissió de CO2 0.169 kg
Residus:
- embalatge: re150101 Envasos de paper i cartró; rendiment 0.03 kg
