# Termòstat d'ambient, encastat, antivandàlic

- Propietat de l'arxiu: CYPE Ingenieros S.A.
- Format: FIEBDC-3/2016
- Programa: Generador de preus de la construcció. CYPE Ingenieros, S.A.
- Data: 30/07/2024
- Divisa: EUR
- Costos indirectes: 3 %
- IVA: 21 %

## I Instal·lacions

### IE Elèctriques

#### IEM Mecanismes

**IEM142** U Termòstat d'ambient, encastat, antivandàlic.
Termòstat d'ambient, antivandàlic, amb grau de protecció IP44, gamma mitja format per termòstat d'ambient de material termoplàstic color blanc acabat brillant amb display digital, marc adaptador amb tapa abatible transparent de material termoplàstic color blanc acabat brillant, amb grau de protecció IP40 i marc embellidor antivandàlic, per a un element de material termoplàstic color blanc acabat brillant, amb junt d'estanquitat grau de protecció IP44. Instal·lació encastada.
Criteri de valoració econòmica: El preu no inclou la caixa per a mecanisme encastat.
Inclou: Muntatge, connexionat i comprovació del seu correcte funcionament.
Criteri d'amidament de projecte: Nombre d'unitats previstes, segons documentació gràfica de Projecte.
Criteri de mesura d'obra: Es mesurarà el nombre d'unitats realment executades segons especificacions de Projecte.

| Codi | Ut | Descripció | Rendiment | Preu | Import |
|---|---|---|---|---|---|
| mt42gir092ab | U | Termòstat d'ambient de material termoplàstic color blanc acabat brillant amb display digital, amb rellotge programador amb canvi automàtic d'horari estiu/hivern, programador horari amb fins a 32 punts de commutació i 3 maneres de funcionament (estalvi d'energia, Party i vacances), tensió d'alimentació 230 V, per a encastar. (material) | 1 | 213.51 | 213.510 |
| mt42gir893b | U | Marc adaptador amb tapa abatible transparent de material termoplàstic color blanc acabat brillant, amb grau de protecció IP40, amb resistència als raigs UV i a la intempèrie. (material) | 1 | 19.39 | 19.390 |
| mt33gir801ab | U | Marc embellidor antivandàlic, per a un element de material termoplàstic color blanc acabat brillant, amb junt d'estanquitat grau de protecció IP44, de muntatge fàcil (sense eines) i desmuntatge amb tornavís Torx T9 o T10. (material) | 1 | 11.97 | 11.970 |
| mo003 | h | Oficial 1ª electricista. (mà d'obra) | 0.296 | 29.34 | 8.685 |
| % | % | Costos directes complementaris | 2 % | 253.555 | 5.071 |
|  |  | Costos directes |  |  | 258.626 |
