# Polsador encastat, estanc

- Propietat de l'arxiu: CYPE Ingenieros S.A.
- Format: FIEBDC-3/2016
- Programa: Generador de preus de la construcció. CYPE Ingenieros, S.A.
- Data: 30/07/2024
- Divisa: EUR
- Costos indirectes: 3 %
- IVA: 21 %

## I Instal·lacions

### IE Elèctriques

#### IEM Mecanismes

**IEM051** U Polsador encastat, estanc.
Polsador estanc amb grau de protecció IP44, unipolar (1P), d'intensitat assignada 10 AX, tensió assignada 250 V, gamma bàsica format per mecanisme per a polsador unipolar (1P), kit de junts per obtenir un grau de protecció IP44, tecla basculant per a polsador de material termoplàstic color blanc acabat brillant i marc embellidor per a un element de material termoplàstic color blanc acabat brillant. Instal·lació encastada.
Criteri de valoració econòmica: El preu no inclou la caixa per a mecanisme encastat.
Inclou: Muntatge, connexionat i comprovació del seu correcte funcionament.
Criteri d'amidament de projecte: Nombre d'unitats previstes, segons documentació gràfica de Projecte.
Criteri de mesura d'obra: Es mesurarà el nombre d'unitats realment executades segons especificacions de Projecte.

| Codi | Ut | Descripció | Rendiment | Preu | Import |
|---|---|---|---|---|---|
| mt33gir030a | U | Mecanisme per a polsador unipolar (1P), intensitat assignada 10 AX, tensió assignada 250 V, per a encastar. (material) | 1 | 9.23 | 9.230 |
| mt33gir032a | U | Kit de junts per obtenir un grau de protecció IP44, per a interruptor, commutador o polsador. (material) | 1 | 4.53 | 4.530 |
| mt33gir031aab | U | Tecla basculant per a polsador de material termoplàstic color blanc acabat brillant. (material) | 1 | 3.32 | 3.320 |
| mt33gir001aae | U | Marc embellidor per a un element de material termoplàstic color blanc acabat brillant. (material) | 1 | 4.24 | 4.240 |
| mo003 | h | Oficial 1ª electricista. (mà d'obra) | 0.309 | 29.34 | 9.066 |
| % | % | Costos directes complementaris | 2 % | 30.386 | 0.608 |
|  |  | Costos directes |  |  | 30.994 |
