# Presa de terra amb placa

- Propietat de l'arxiu: CYPE Ingenieros S.A.
- Format: FIEBDC-3/2016
- Programa: Generador de preus de la construcció. CYPE Ingenieros, S.A.
- Data: 30/07/2024
- Divisa: EUR
- Costos indirectes: 3 %
- IVA: 21 %

## I Instal·lacions

### IE Elèctriques

#### IEP Connexió a terra

**IEP022** U Presa de terra amb placa.
Presa de terra composta per un pou de 2 m de profunditat en l'interior de la qual s'instal·la una placa de coure electrolític pur de 500x500x2 mm unida a la barra conductora de coure estanyat de 30x2 mm, connectada a pont per a comprovació, dintre d'una arqueta de registre de polipropilè de 30x30 cm. Fins i tot replanteig, excavació del pou, col·locació de la placa en el seu interior, connexió entre la placa i el conductor de terra mitjançant platina conductora, col·locació de l'arqueta de registre, connexió de la platina conductora amb la línia d'enllaç mitjançant born d'unió, reblert amb terres de la pròpia excavació i additius per a disminuir la resistivitat del terreny i connectat a la xarxa de terra mitjançant pont de comprovació. Totalment muntada, connexionada i provada.
Inclou: Replanteig. Excavació del pou. Col·locació de la placa. Connexió de la placa amb la platina conductora. Col·locació de l'arqueta de registre. Connexió de la platina conductora amb la línia d'enllaç. Reblert de la zona excavada. Conexió a la xarxa de terra. Realització de proves de servei.
Criteri d'amidament de projecte: Nombre d'unitats previstes, segons documentació gràfica de Projecte.
Criteri de mesura d'obra: Es mesurarà el nombre d'unitats realment executades segons especificacions de Projecte.

| Codi | Ut | Descripció | Rendiment | Preu | Import |
|---|---|---|---|---|---|
| mt35tte020c | U | Placa de coure electrolític pur per a connexió a terra, de 500x500x2 mm, amb born d'unió. (material) | 1 | 199 | 199.000 |
| mt41pca010a | m | Platina conductora de coure estanyat, nua, de 30x2 mm. (material) | 1.5 | 53.69 | 80.535 |
| mt35tta010 | U | Pericó de polipropilè per a connexió a terra, de 300x300 mm, amb tapa de registre. (material) | 1 | 74 | 74.000 |
| mt35tta030 | U | Pont per a comprovació de connexió de terra de l'instal·lació elèctrica. (material) | 1 | 46 | 46.000 |
| mt35tta060 | U | Sac de 5 kg de sals minerals per a la millora de la conductivitat de posades a terra. (material) | 2 | 3.5 | 7.000 |
| mt35www020 | U | Material auxiliar per a instal·lacions de connexió a terra. (material) | 1 | 1.15 | 1.150 |
| mq01ret020b | h | Retrocarregadora sobre pneumàtics, de 70 kW. (maquinària) | 0.068 | 40.9 | 2.781 |
| mq04dua020b | h | Dúmper de descàrrega frontal de 2 t de càrrega útil. (maquinària) | 0.088 | 10.38 | 0.913 |
| mq02rod010d | h | Safata vibrant de guiat manual, de 300 kg, amplada de treball 70 cm, reversible. (maquinària) | 0.132 | 7.16 | 0.945 |
| mq02cia020j | h | Camió cisterna, de 8 m³ de capacitat. (maquinària) | 0.009 | 118.9 | 1.070 |
| mq04cab010c | h | Camió basculant de 12 t de càrrega, de 162 kW. (maquinària) | 0.013 | 44.99 | 0.585 |
| mo003 | h | Oficial 1ª electricista. (mà d'obra) | 0.321 | 29.34 | 9.418 |
| mo102 | h | Ajudant electricista. (mà d'obra) | 0.321 | 25.25 | 8.105 |
| mo113 | h | Peó ordinari construcció. (mà d'obra) | 0.128 | 23.81 | 3.048 |
| % | % | Costos directes complementaris | 2 % | 434.550 | 8.691 |
|  |  | Costos directes |  |  | 443.241 |

Residus:
- col·locació: mt41pca010a Platina conductora de coure estanyat, nua, de 30x2 mm; factor de residu 0.024
- excavació: ruo170504 Terra i pedres diferents de les especificades en el codi 17 05 03. (component de residu); rendiment 2478.66 kg; Codi LER 17 05 04; Massa de l'element 1 kg; Volum 0.000625 m3
- excavació: ruo170504 Terra i pedres diferents de les especificades en el codi 17 05 03; rendiment -1920 kg

## Recursos

**mt41pca010a** m Platina conductora de coure estanyat, nua, de 30x2 mm
Dades tècniques: Cost energètic 20.458 MJ; Emissió de CO2 0.418 kg; Codi LER 17 04 01; Massa de l'element 0.534 kg; Volum 0.000356 m3
Residus:
- embalatge: re170203 Plàstic. (component de residu); rendiment 0.008 kg; Codi LER 17 02 03; Massa de l'element 1 kg; Volum 0.001667 m3

**mt35tta010** U Pericó de polipropilè per a connexió a terra, de 300x300 mm, amb tapa de registre
Dades tècniques: Cost energètic 220.283 MJ; Emissió de CO2 6.958 kg
Residus:
- embalatge: re150101 Envasos de paper i cartró. (component de residu); rendiment 0.072 kg; Codi LER 15 01 01; Massa de l'element 1 kg; Volum 0.001333 m3
