# Presa de terra amb pica

- Propietat de l'arxiu: CYPE Ingenieros S.A.
- Format: FIEBDC-3/2016
- Programa: Generador de preus de la construcció. CYPE Ingenieros, S.A.
- Data: 30/07/2024
- Divisa: EUR
- Costos indirectes: 3 %
- IVA: 21 %

## I Instal·lacions

### IE Elèctriques

#### IEP Connexió a terra

**IEP021** U Presa de terra amb pica.
Presa de terra composta per pica d'acer courat de 2 m de longitud, clavada en el terreny, connectada a pont per a comprovació, dintre d'una arqueta de registre de polipropilè de 30x30 cm. Fins i tot grapa abraçadora per a la connexió de l'elèctrode amb la línia d'enllaç i additius per a disminuir la resistivitat del terreny.
Criteri de valoració econòmica: El preu no inclou l'excavació ni el replé del extradós.
Inclou: Replanteig. Clavat de la pica. Col·locació de l'arqueta de registre. Connexió de l'elèctrode amb la línia d'enllaç. Conexió a la xarxa de terra. Muntatge, connexionat i comprovació del seu correcte funcionament. Realització de proves de servei.
Criteri d'amidament de projecte: Nombre d'unitats previstes, segons documentació gràfica de Projecte.
Criteri de mesura d'obra: Es mesurarà el nombre d'unitats realment executades segons especificacions de Projecte.

| Codi | Ut | Descripció | Rendiment | Preu | Import |
|---|---|---|---|---|---|
| mt35tte010b | U | Elèctrode per a xarxa de connexió a terra couratge amb 300 µm, fabricat en acer, de 15 mm de diàmetre i 2 m de longitud. (material) | 1 | 18 | 18.000 |
| mt35ttc010b | m | Conductor de coure nu, de 35 mm². (material) | 0.25 | 2.81 | 0.703 |
| mt35tta040 | U | Grapa abraçadora per a connexió de pica. (material) | 1 | 1 | 1.000 |
| mt35tta010 | U | Pericó de polipropilè per a connexió a terra, de 300x300 mm, amb tapa de registre. (material) | 1 | 74 | 74.000 |
| mt35tta030 | U | Pont per a comprovació de connexió de terra de l'instal·lació elèctrica. (material) | 1 | 46 | 46.000 |
| mt35tta060 | U | Sac de 5 kg de sals minerals per a la millora de la conductivitat de posades a terra. (material) | 0.333 | 3.5 | 1.166 |
| mt35www020 | U | Material auxiliar per a instal·lacions de connexió a terra. (material) | 1 | 1.15 | 1.150 |
| mo003 | h | Oficial 1ª electricista. (mà d'obra) | 0.321 | 29.34 | 9.418 |
| mo102 | h | Ajudant electricista. (mà d'obra) | 0.321 | 25.25 | 8.105 |
| mo113 | h | Peó ordinari construcció. (mà d'obra) | 0.001 | 23.81 | 0.024 |
| % | % | Costos directes complementaris | 2 % | 159.566 | 3.191 |
|  |  | Costos directes |  |  | 162.757 |

Residus:
- col·locació: mt35ttc010b Conductor de coure nu, de 35 mm²; factor de residu 0.0141669
- col·locació: mt35tta040 Grapa abraçadora per a connexió de pica; factor de residu 0.048
- excavació: ruo170504 Terra i pedres diferents de les especificades en el codi 17 05 03. (component de residu); rendiment 90.921 kg; Codi LER 17 05 04; Massa de l'element 1 kg; Volum 0.000625 m3
- excavació: ruo170504 Terra i pedres diferents de les especificades en el codi 17 05 03; rendiment -28.8 kg

## Recursos

**mt35tte010b** U Elèctrode per a xarxa de connexió a terra couratge amb 300 µm, fabricat en acer, de 15 mm de diàmetre i 2 m de longitud
Dades tècniques: Cost energètic 66.127 MJ; Emissió de CO2 6.231 kg
Residus:
- embalatge: re150101 Envasos de paper i cartró. (component de residu); rendiment 0.09 kg; Codi LER 15 01 01; Massa de l'element 1 kg; Volum 0.001333 m3
- embalatge: re170203 Plàstic. (component de residu); rendiment 0.045 kg; Codi LER 17 02 03; Massa de l'element 1 kg; Volum 0.001667 m3

**mt35ttc010b** m Conductor de coure nu, de 35 mm²
Dades tècniques: Cost energètic 11.520 MJ; Emissió de CO2 0.281 kg; Codi LER 17 04 11; Massa de l'element 0.3115 kg; Volum 0.000208 m3
Residus:
- embalatge: re150101 Envasos de paper i cartró; rendiment 0.071 kg

**mt35tta040** U Grapa abraçadora per a connexió de pica
Dades tècniques: Cost energètic 33.867 MJ; Emissió de CO2 2.266 kg; Codi LER 17 04 01; Massa de l'element 0.19 kg; Volum 0.000127 m3
Residus:
- embalatge: re170203 Plàstic; rendiment 0.005 kg

**mt35tta010** U Pericó de polipropilè per a connexió a terra, de 300x300 mm, amb tapa de registre
Dades tècniques: Cost energètic 220.283 MJ; Emissió de CO2 6.958 kg
Residus:
- embalatge: re150101 Envasos de paper i cartró; rendiment 0.072 kg
