# Presa de terra amb conductor nu, soterrat horitzontalment, disposat en forma de pota d'oca

- Propietat de l'arxiu: CYPE Ingenieros S.A.
- Format: FIEBDC-3/2016
- Programa: Generador de preus de la construcció. CYPE Ingenieros, S.A.
- Data: 30/07/2024
- Divisa: EUR
- Costos indirectes: 3 %
- IVA: 21 %

## I Instal·lacions

### IE Elèctriques

#### IEP Connexió a terra

**IEP023** U Presa de terra amb conductor nu, soterrat horitzontalment, disposat en forma de pota d'oca.
Presa de terra composta per 25 m de platina conductora de coure estanyat de 30x2 mm, repartida en 3 branques soterrades en rases de 60 cm de profunditat, sent l'obertura entre branques de 45°, en forma de pota d'oca, connectada a pont per a comprovació, dins d'un pericó de registre de polipropilè de 30x30 cm. Inclús replanteig, excavació de la rasa, col·locació de les platines conductores al seu interior, col·locació de l'arqueta de registre, connexió de les platines conductores amb la línia d'enllaç mitjançant born d'unió, reblert amb terres de préstec i connectat a la xarxa de terra mitjançant pont de comprovació. Totalment muntada, connexionada i provada.
Inclou: Replanteig. Excavació de les rases. Col·locació de les platines conductores. Col·locació de l'arqueta de registre. Connexió de les platines conductores amb la línia d'enllaç. Reblert de la zona excavada. Conexió a la xarxa de terra. Realització de proves de servei.
Criteri d'amidament de projecte: Nombre d'unitats previstes, segons documentació gràfica de Projecte.
Criteri de mesura d'obra: Es mesurarà el nombre d'unitats realment executades segons especificacions de Projecte.

| Codi | Ut | Descripció | Rendiment | Preu | Import |
|---|---|---|---|---|---|
| mt41pca010a | m | Platina conductora de coure estanyat, nua, de 30x2 mm. (material) | 25 | 53.69 | 1342.250 |
| mt35tta050 | U | Born per a connexions elèctriques d'unió universal. (material) | 1 | 22.5 | 22.500 |
| mt35tta010 | U | Pericó de polipropilè per a connexió a terra, de 300x300 mm, amb tapa de registre. (material) | 1 | 74 | 74.000 |
| mt35tta030 | U | Pont per a comprovació de connexió de terra de l'instal·lació elèctrica. (material) | 1 | 46 | 46.000 |
| mt01arz030a | m³ | Terra de préstec, per reblert de rases, compactable i exempta d'àrids majors de 8 cm, arrels, runes, matèria orgànica, detritus o qualsevol altre material desaconsellable. (material) | 6 | 5.8 | 34.800 |
| mt35www020 | U | Material auxiliar per a instal·lacions de connexió a terra. (material) | 1 | 1.15 | 1.150 |
| mq01exn050c | h | Retroexcavadora sobre pneumàtics, de 85 kW, amb martell trencador. (maquinària) | 3.825 | 72.8 | 278.460 |
| mq04dua020b | h | Dúmper de descàrrega frontal de 2 t de càrrega útil. (maquinària) | 0.696 | 10.38 | 7.224 |
| mq02rod010d | h | Safata vibrant de guiat manual, de 300 kg, amplada de treball 70 cm, reversible. (maquinària) | 1.043 | 7.16 | 7.468 |
| mq02cia020j | h | Camió cisterna, de 8 m³ de capacitat. (maquinària) | 0.07 | 118.9 | 8.323 |
| mo003 | h | Oficial 1ª electricista. (mà d'obra) | 0.321 | 29.34 | 9.418 |
| mo102 | h | Ajudant electricista. (mà d'obra) | 0.321 | 25.25 | 8.105 |
| mo113 | h | Peó ordinari construcció. (mà d'obra) | 4.237 | 23.81 | 100.883 |
| % | % | Costos directes complementaris | 2 % | 1940.581 | 38.812 |
|  |  | Costos directes |  |  | 1979.393 |

Residus:
- col·locació: mt41pca010a Platina conductora de coure estanyat, nua, de 30x2 mm; factor de residu 0.024
- col·locació: mt01arz030a; factor de residu 0.00492689
- excavació: ruo170504 Terra i pedres diferents de les especificades en el codi 17 05 03. (component de residu); rendiment 12176.3 kg; Codi LER 17 05 04; Massa de l'element 1 kg; Volum 0.000625 m3

## Recursos

**mt41pca010a** m Platina conductora de coure estanyat, nua, de 30x2 mm
Dades tècniques: Cost energètic 20.458 MJ; Emissió de CO2 0.418 kg; Codi LER 17 04 01; Massa de l'element 0.534 kg; Volum 0.000356 m3
Residus:
- embalatge: re170203 Plàstic. (component de residu); rendiment 0.008 kg; Codi LER 17 02 03; Massa de l'element 1 kg; Volum 0.001667 m3

**mt35tta010** U Pericó de polipropilè per a connexió a terra, de 300x300 mm, amb tapa de registre
Dades tècniques: Cost energètic 220.283 MJ; Emissió de CO2 6.958 kg
Residus:
- embalatge: re150101 Envasos de paper i cartró. (component de residu); rendiment 0.072 kg; Codi LER 15 01 01; Massa de l'element 1 kg; Volum 0.001333 m3

**mt01arz030a** m³ Terra de préstec
Dades tècniques: Cost energètic 151.700 MJ; Emissió de CO2 8.200 kg; Codi LER 17 05 04; Massa de l'element 2050 kg; Volum 1.28125 m3
