# Condensador

- Propietat de l'arxiu: CYPE Ingenieros S.A.
- Format: FIEBDC-3/2016
- Programa: Generador de preus de la construcció. CYPE Ingenieros, S.A.
- Data: 30/07/2024
- Divisa: EUR
- Costos indirectes: 3 %
- IVA: 21 %

## I Instal·lacions

### IE Elèctriques

#### IEQ Equips per corregir el factor de potència

**IEQ010** U Condensador.
Condensador per a 12,5 kVAr de potència reactiva, alimentació trifàsica a 400 V de tensió i 50 Hz de freqüència, amb armari metàl·lic amb grau de protecció IP21, de 254x141x503 mm i interruptor automàtic magnetotèrmic tripolar (3P) amb 6 kA de poder de tall. Inclús accessoris necessaris per la seva correcta instal·lació.
Inclou: Muntatge i fixació. Connexionat i posta en marxa.
Criteri d'amidament de projecte: Nombre d'unitats previstes, segons documentació gràfica de Projecte.
Criteri de mesura d'obra: Es mesurarà el nombre d'unitats realment executades segons especificacions de Projecte.

| Codi | Ut | Descripció | Rendiment | Preu | Import |
|---|---|---|---|---|---|
| mt35pci010gg | U | Condensador per a 12,5 kVAr de potència reactiva, alimentació trifàsica a 400 V de tensió i 50 Hz de freqüència, amb armari metàl·lic amb grau de protecció IP21, de 254x141x503 mm i interruptor automàtic magnetotèrmic tripolar (3P) amb 6 kA de poder de tall, per a muntatge mural. (material) | 1 | 816.26 | 816.260 |
| mo003 | h | Oficial 1ª electricista. (mà d'obra) | 1.324 | 29.34 | 38.846 |
| mo102 | h | Ajudant electricista. (mà d'obra) | 1.324 | 25.25 | 33.431 |
| % | % | Costos directes complementaris | 2 % | 888.537 | 17.771 |
|  |  | Costos directes |  |  | 906.308 |

## Recursos

**mt35pci010gg** U Condensador per a 12,5 kVAr de potència reactiva
Dades tècniques: Cost energètic 823.845 MJ; Emissió de CO2 53.341 kg
Residus:
- embalatge: re150101 Envasos de paper i cartró. (component de residu); rendiment 1.889 kg; Codi LER 15 01 01; Massa de l'element 1 kg; Volum 0.001333 m3
