# Interruptor diferencial modular

- Propietat de l'arxiu: CYPE Ingenieros S.A.
- Format: FIEBDC-3/2016
- Programa: Generador de preus de la construcció. CYPE Ingenieros, S.A.
- Data: 30/07/2024
- Divisa: EUR
- Costos indirectes: 3 %
- IVA: 21 %

## I Instal·lacions

### IE Elèctriques

#### IEX Aparellatge

**IEX060** U Interruptor diferencial modular.
Interruptor diferencial selectiu, de 2 mòduls, bipolar (2P), intensitat nominal 63 A, sensibilitat 300 mA, poder de tall 10 kA, classe A, de 36x80x77,8 mm, grau de protecció IP20, muntatge sobre carril DIN (35 mm) i fixació a carril mitjançant grapes. Totalment muntat, connexionat i provat.
Inclou: Muntatge i connexionat de l'element.
Criteri d'amidament de projecte: Nombre d'unitats previstes, segons documentació gràfica de Projecte.
Criteri de mesura d'obra: Es mesurarà el nombre d'unitats realment executades segons especificacions de Projecte.

| Codi | Ut | Descripció | Rendiment | Preu | Import |
|---|---|---|---|---|---|
| mt35amc120aa | U | Interruptor diferencial selectiu, de 2 mòduls, bipolar (2P), intensitat nominal 63 A, sensibilitat 300 mA, poder de tall 10 kA, classe A, de 36x80x77,8 mm, grau de protecció IP20, muntatge sobre carril DIN (35 mm) i fixació a carril mitjançant grapes, segons UNE-EN 61008-1. (material) | 1 | 419.25 | 419.250 |
| mo003 | h | Oficial 1ª electricista. (mà d'obra) | 0.322 | 29.34 | 9.447 |
| % | % | Costos directes complementaris | 2 % | 428.697 | 8.574 |
|  |  | Costos directes |  |  | 437.271 |

## Recursos

**mt35amc120aa** U Interruptor diferencial selectiu
Dades tècniques: Cost energètic 22.562 MJ; Emissió de CO2 1.218 kg
Residus:
- embalatge: re150101 Envasos de paper i cartró. (component de residu); rendiment 0.038 kg; Codi LER 15 01 01; Massa de l'element 1 kg; Volum 0.001333 m3
